# Relva

- Propriedade do ficheiro: CYPE INGENIEROS, S.A.
- Formato: FIEBDC-3/2002
- Moeda: EUR
- Custos indirectos: 3.00 %
- IVA: 23.00 %

## U Infra-estruturas no logradouro

### UJ Jardins

#### UJC Relvados

**UJC020** m² Relva.
Relvado por sementeira de mistura de sementes de lolium, agrostis, festuca e poa.
Inclui: Preparação do terreno e adubação de fundo. Ancinhagem e remoção de todo o material de tamanho superior a 2 cm. Distribuição de sementes. Tapamento com húmus. Primeira rega.
Critério de medição de projecto: Superfície medida em projecção horizontal, segundo documentação gráfica de Projecto.
Critério de medição de obra: Medir-se-á, em projecção horizontal, a superfície realmente executada segundo especificações de Projecto.

| Código | Un | Descrição | Rendimento | Preço | Importância |
|---|---|---|---|---|---|
| mt48tis010a | kg | Mistura de sementes para relva. (material) | 0.030 | 6.27 | 0.19 |
| mt48tie030a | m³ | Terra vegetal crivada, fornecida a granel. (material) | 0.150 | 23.70 | 3.56 |
| mt48tie040 | kg | Húmus limpo crivado. (material) | 6.000 | 0.03 | 0.18 |
| mt48tif020a | kg | Adubo para pré-sementeira de relva. (material) | 0.100 | 1.44 | 0.14 |
| mt08aaa010a | m³ | Água. (material) | 0.150 | 1.50 | 0.23 |
| mq09rod010 | h | Cilindro leve. (equipamento) | 0.025 | 3.92 | 0.10 |
| mq09mot010 | h | Motocultor 60/80 cm. (equipamento) | 0.050 | 3.02 | 0.15 |
| mo040 | h | Oficial de 1ª jardineiro. (mão de obra) | 0.100 | 22.68 | 2.27 |
| mo115 | h | Operário jardineiro. (mão de obra) | 0.200 | 21.45 | 4.29 |
| % | % | Custos directos complementares | 2 % | 11.11 | 0.22 |
|  |  | Custos directos |  |  | 11.33 |
