# Pré-instalação de contador de rega

- Propriedade do ficheiro: CYPE INGENIEROS, S.A.
- Formato: FIEBDC-3/2002
- Moeda: EUR
- Custos indirectos: 3.00 %
- IVA: 23.00 %

## U Infra-estruturas no logradouro

### UR Rega

#### URC Contadores

**URC010** Ud Pré-instalação de contador de rega.
Pré-instalação de contador de rega de 3/4" DN 20 mm, colocado em armário pré-fabricado, ligado ao ramal de ligação e ao ramal de abastecimento e distribuição, formada por duas válvulas de corte de esfera de latão niquelado; torneira de purga e válvula de retenção. Inclusive fechadura especial de secção quadrada e outro material auxiliar.
Critérios considerados na determinação do preço da unidade de obra: O preço não inclui o contador.
Inclui: Marcação. Colocação e fixação de acessórios e peças especiais. Ligação e verificação do seu correcto funcionamento.
Critério de medição de projecto: Número de unidades previstas, segundo documentação gráfica de Projecto.
Critério de medição de obra: Medir-se-á o número de unidades realmente executadas segundo especificações de Projecto.

| Código | Un | Descrição | Rendimento | Preço | Importância |
|---|---|---|---|---|---|
| mt37sve010c | Ud | Válvula de esfera de latão niquelado para enroscar de 3/4". (material) | 2.000 | 7.30 | 14.60 |
| mt37sgl010b | Ud | Torneira de purga de 20 mm. (material) | 1.000 | 6.04 | 6.04 |
| mt37svr010b | Ud | Válvula de retenção de latão para enroscar de 3/4". (material) | 1.000 | 6.53 | 6.53 |
| mt37cir010a | Ud | Armário de fibra de vidro de 40x27x13 cm para alojar contador individual de água de 13 a 20 mm, provido de fechadura especial de secção quadrada. (material) | 1.000 | 45.44 | 45.44 |
| mt37www010 | Ud | Material auxiliar para instalações de abastecimento de água. (material) | 1.000 | 1.40 | 1.40 |
| mo008 | h | Oficial de 1ª canalizador. (mão de obra) | 0.880 | 23.31 | 20.51 |
| mo107 | h | Ajudante de canalizador. (mão de obra) | 0.440 | 22.09 | 9.72 |
| % | % | Custos directos complementares | 4 % | 104.24 | 4.17 |
|  |  | Custos directos |  |  | 108.41 |
