# Pré-instalação de contador de rega

- Propriedade do ficheiro: CYPE INGENIEROS, S.A.
- Formato: FIEBDC-3/2002
- Moeda: EUR
- Custos indirectos: 3.00 %
- IVA: 23.00 %

## U Infra-estruturas no logradouro

### UR Rega

#### URC Contadores

**URC010** Ud Pré-instalação de contador de rega.
Pré-instalação de contador de rega de 1" DN 25 mm, colocado em nicho, ligado ao ramal de ligação e ao ramal de abastecimento e distribuição, formada por duas válvulas de corte de esfera de latão niquelado; torneira de purga e válvula de retenção. Inclusive aro e tampa amovível de ferro fundido dúctil e outro material auxiliar.
Critérios considerados na determinação do preço da unidade de obra: O preço não inclui o contador.
Inclui: Marcação. Colocação e fixação de acessórios e peças especiais. Ligação e verificação do seu correcto funcionamento.
Critério de medição de projecto: Número de unidades previstas, segundo documentação gráfica de Projecto.
Critério de medição de obra: Medir-se-á o número de unidades realmente executadas segundo especificações de Projecto.

| Código | Un | Descrição | Rendimento | Preço | Importância |
|---|---|---|---|---|---|
| mt37sve010d | Ud | Válvula de esfera de latão niquelado para enroscar de 1". (material) | 2.000 | 12.15 | 24.30 |
| mt37sgl010c | Ud | Torneira de purga de 25 mm. (material) | 1.000 | 6.64 | 6.64 |
| mt37svr010c | Ud | Válvula de retenção de latão para enroscar de 1". (material) | 1.000 | 8.08 | 8.08 |
| mt37aar010a | Ud | Aro e tampa de ferro fundido dúctil de 30x30 cm, segundo Companhia Abastecedora. (material) | 1.000 | 17.45 | 17.45 |
| mt37www010 | Ud | Material auxiliar para instalações de abastecimento de água. (material) | 1.000 | 1.40 | 1.40 |
| mo008 | h | Oficial de 1ª canalizador. (mão de obra) | 0.960 | 23.31 | 22.38 |
| mo107 | h | Ajudante de canalizador. (mão de obra) | 0.480 | 22.09 | 10.60 |
| % | % | Custos directos complementares | 4 % | 90.85 | 3.63 |
|  |  | Custos directos |  |  | 94.48 |
