# Fossa séptica de polietileno de alta densidade (PEAD/HDPE) horizontal com pré-filtro, de 2000 litros, de 1350 mm de diâmetro e 1665 mm de comprimento

- Propriedade do ficheiro: CYPE INGENIEROS, S.A.
- Formato: FIEBDC-3/2002
- Moeda: EUR
- Custos indirectos: 3.00 %
- IVA: 23.00 %

## U Infra-estruturas no logradouro

### US Tratamento de águas residuais domésticas

#### USS Fossas sépticas e filtros

**USS010** Ud Fossa séptica de polietileno de alta densidade (PEAD/HDPE) horizontal com pré-filtro, de 2000 litros, de 1350 mm de diâmetro e 1665 mm de comprimento.
Fossa séptica de polietileno de alta densidade (PEAD/HDPE) horizontal com pré-filtro, de 2000 litros, de 1350 mm de diâmetro e 1665 mm de comprimento, com boca de acesso de 400 mm de diâmetro, boca de entrada e boca de saída de 110 mm de diâmetro.
Inclui: Marcação. Colocação e ligação da fossa séptica. Verificação do seu correcto funcionamento.
Critério de medição de projecto: Número de unidades previstas, segundo documentação gráfica de Projecto.
Critério de medição de obra: Medir-se-á o número de unidades realmente executadas segundo especificações de Projecto.

| Código | Un | Descrição | Rendimento | Preço | Importância |
|---|---|---|---|---|---|
| mt46fsp200aea | Ud | Fossa séptica de polietileno de alta densidade (PEAD/HDPE) horizontal com pré-filtro, de 2000 litros, de 1350 mm de diâmetro e 1665 mm de comprimento, com boca de acesso de 400 mm de diâmetro, boca de entrada e boca de saída de 110 mm de diâmetro, segundo NP EN 12566-1, para tratamento primário de águas residuais. (material) | 1.000 | 674.15 | 674.15 |
| mo008 | h | Oficial de 1ª canalizador. (mão de obra) | 1.970 | 19.38 | 38.18 |
| mo107 | h | Ajudante de canalizador. (mão de obra) | 1.970 | 18.37 | 36.19 |
| % | % | Custos directos complementares | 2 % | 748.52 | 14.97 |
|  |  | Custos directos |  |  | 763.49 |
