# Módulo de vedação metálica de perfis ocos, para encastrar

- Propriedade do ficheiro: CYPE INGENIEROS, S.A.
- Formato: FIEBDC-3/2002
- Moeda: EUR
- Custos indirectos: 3.00 %
- IVA: 23.00 %

## U Infra-estruturas no logradouro

### UV Vedações

#### UVX Módulos de perfis metálicos

**UVX020** Ud Módulo de vedação metálica de perfis ocos, para encastrar.
Módulo de vedação metálica de 1400 mm de comprimento, formado por perfis ocos de secção circular, de aço galvanizado (Z 275), acabamento lacado em cor RAL de 2 mm de espessura, 100 mm de diâmetro e 2300 mm de altura, com uma separação máxima de 100 mm entre os perfis, com tampa superior semiesférica de plástico e uma base horizontal metálica, de 100x160 mm, fixada aos perfis através de soldadura, para encastrar 300 mm em muro de betão.
Critérios considerados na determinação do preço da unidade de obra: O preço não inclui o muro de betão.
Inclui: Marcação. Colocação dos módulos. Aprumo e nivelamento dos módulos. Fixação à armadura do muro.
Critério de medição de projecto: Número de unidades previstas, segundo documentação gráfica de Projecto.
Critério de medição de obra: Medir-se-á o número de unidades realmente executadas segundo especificações de Projecto.

| Código | Un | Descrição | Rendimento | Preço | Importância |
|---|---|---|---|---|---|
| mt26aae150p | Ud | Módulo de vedação metálica de 1400 mm de comprimento, formado por perfis ocos de secção circular, de aço galvanizado (Z 275), acabamento lacado em cor RAL de 2 mm de espessura, 100 mm de diâmetro e 2300 mm de altura, com uma separação máxima de 100 mm entre os perfis, com tampa superior semiesférica de plástico e uma base horizontal metálica, de 100x160 mm, fixada aos perfis através de soldadura. (material) | 1.000 | 432.00 | 432.00 |
| mt08var050 | kg | Arame galvanizado para atar, de 1,30 mm de diâmetro. (material) | 0.100 | 1.50 | 0.15 |
| mo018 | h | Oficial de 1ª serralheiro. (mão de obra) | 0.500 | 22.98 | 11.49 |
| mo059 | h | Ajudante de serralheiro. (mão de obra) | 0.500 | 22.20 | 11.10 |
| % | % | Custos directos complementares | 2 % | 454.74 | 9.09 |
|  |  | Custos directos |  |  | 463.83 |
