# Pavimento deck de madeira para exterior

- Propriedade do ficheiro: CYPE INGENIEROS, S.A.
- Formato: FIEBDC-3/2002
- Moeda: EUR
- Custos indirectos: 3.00 %
- IVA: 23.00 %

## U Infra-estruturas no logradouro

### UX Pavimentos

#### UXM De madeira

**UXM010** m² Pavimento deck de madeira para exterior.
Pavimento deck para exterior, formado por tábuas de madeira maciça, de curupay, de 28x145x800/2800 mm, fixadas através do sistema de fixação à vista, sobre ripas de madeira de pinho, de 65x38 mm, com classe de risco 4 segundo NP EN 335, separadas 50 cm entre si e fixadas à base de betão com buchas expansivas metálicas e tira-fundos; escovagem e posterior aplicação de duas demãos de lasur aquoso de secagem rápida para interior e exterior, para pavimentos, cor Teca, acabamento acetinado rendimento: 0,083 l/m² cada demão como tratamento protector e decorativo. Inclusive tira-fundos para fixação das réguas às ripas e peças especiais.
Critérios considerados na determinação do preço da unidade de obra: O preço não inclui a base de betão.
Inclui: Implantação, nivelação e fixação das ripas. Colocação das tábuas da primeira fiada, fixadas com um ponto de massa elastomérica de poliuretano. Fixação das tábuas da primeira fiada sobre as ripas. Colocação e fixação das sucessivas fiadas. Lixagem. Aplicação de duas demãos de acabamento.
Critério de medição de projecto: Superfície útil, medida segundo documentação gráfica de Projecto. Não foi incrementada a medição por perdas, uma vez que na composição se considerou 5% a mais.
Critério de medição de obra: Medir-se-á a superfície realmente executada segundo especificações de Projecto.

| Código | Un | Descrição | Rendimento | Preço | Importância |
|---|---|---|---|---|---|
| mt18mva015e | m | Ripa de 65x38 mm de secção, de madeira de pinheiro-bravo (Pinus pinaster), tratada em autoclave, com classe de risco 4, segundo NP EN 335, acabamento escovado, com humidade inferior a 20%. (material) | 2.100 | 3.26 | 6.85 |
| mt18mta030de | m² | Tábuas de madeira maciça, de curupay, de 28x145x800/2800 mm, sem tratar, para escovagem e aplicação de um tratamento protector e decorativo em obra; com acessórios de montagem. Segundo EN 13810-1 e EN 14342 (material) | 1.050 | 61.86 | 64.95 |
| mt18mva090 | Ud | Tira-fundo latonado, para madeira, de cabeça escareada hexagonal, para chave Allen. (material) | 28.000 | 0.23 | 6.44 |
| mt18mva085a | Ud | Bucha expansiva metálica e tira-fundo, para fixação de elementos de madeira sobre suporte base de betão. (material) | 4.000 | 1.20 | 4.80 |
| mt27lsa020b | l | Lasur aquoso de secagem rápida para interior e exterior, para pavimentos, cor Teca, acabamento acetinado, à base de resinas acrílicas híbridas e copolímeros de poliuretano, com um agente biocida, contra fungos de mancha azul e bolores, com resistência à intempérie, para aplicar com trincha, rolo ou pistola sobre pavimentos exteriores de madeira, como tratamento protector e decorativo. (material) | 0.166 | 24.94 | 4.14 |
| op00tal010 |  | Berbequim. | 1.000 | 0.00 | 0.00 |
| op00ato010 |  | Aparafusadora. | 1.000 | 0.00 | 0.00 |
| op00cla010 |  | Pregadora pneumática. | 1.000 | 0.00 | 0.00 |
| op00cep010 |  | Plainas. | 1.000 | 0.00 | 0.00 |
| op00tro010 |  | Cortadora de disco para bancada. | 1.000 | 0.00 | 0.00 |
| mo025 | h | Oficial de 1ª instalador de pavimentos de madeira. (mão de obra) | 0.500 | 22.68 | 11.34 |
| mo063 | h | Ajudante de instalador de pavimentos de madeira. (mão de obra) | 0.500 | 22.13 | 11.07 |
| mo038 | h | Oficial de 1ª pintor. (mão de obra) | 0.300 | 22.68 | 6.80 |
| mo076 | h | Ajudante de pintor. (mão de obra) | 0.050 | 22.13 | 1.11 |
| % | % | Custos directos complementares | 2 % | 117.50 | 2.35 |
|  |  | Custos directos |  |  | 119.85 |
