# Ensaio físico-químico de provetes de betão endurecido

- Propriedade do ficheiro: CYPE INGENIEROS, S.A.
- Formato: FIEBDC-3/2002
- Moeda: EUR
- Custos indirectos: 3.00 %
- IVA: 23.00 %

## X Controlo de qualidade e ensaios

### XE Estruturas de betão armado

#### XEI Ensaios não destrutivos

**XEI080** Ud Ensaio físico-químico de provetes de betão endurecido.
Ensaio físico-químico a realizar em laboratório acreditado na área técnica correspondente, sobre provetes de betão endurecido, recolhidos em obra, para a determinação das seguintes características: porosidade, densidade real e densidade aparente segundo NP EN 12390-7; presença de cimento aluminoso; resistência à carbonatação segundo LNEC E 391; desgaste por atrito sobre dois provetes cúbicos segundo LNEC E 396. Incluindo deslocamento à obra.
Inclui: Deslocamento à obra. Recolha de amostras. Realização dos ensaios.
Critério de medição de projecto: Ensaio a realizar, segundo documentação do Plano de controlo de qualidade.

| Código | Un | Descrição | Rendimento | Preço | Importância |
|---|---|---|---|---|---|
| mt49des010 | Ud | Repercussão por deslocamento à obra para a recolha de amostras. (material) | 1.000 | 0.74 | 0.74 |
| mt49hoe020 | Ud | Recolha em obra de amostras de betão endurecido, cujo peso não exceda 50 kg. (material) | 1.000 | 32.02 | 32.02 |
| mt49hoe040 | Ud | Ensaio para determinar a porosidade e densidade real e aparente de uma amostra de betão endurecido, segundo NP EN 12390-7. (material) | 1.000 | 68.90 | 68.90 |
| mt49hoe050 | Ud | Ensaio qualitativo para determinar a presença de cimento aluminoso numa amostra de betão endurecido. (material) | 1.000 | 122.84 | 122.84 |
| mt49hoe060 | Ud | Ensaio para determinar a resistência à carbonatação de uma amostra de betão endurecido, segundo LNEC E 391. (material) | 1.000 | 31.09 | 31.09 |
| mt49hoe100 | Ud | Ensaio para determinar o desgaste por atrito sobre dois provetes cúbicos de betão endurecido, segundo LNEC E 396. (material) | 1.000 | 255.97 | 255.97 |
| % | % | Custos directos complementares | 2 % | 511.56 | 10.23 |
|  |  | Custos directos |  |  | 521.79 |
