# Vedação provisória de terreno com malha electrossoldada

- Propriedade do ficheiro: CYPE INGENIEROS, S.A.
- Formato: FIEBDC-3/2002
- Moeda: EUR
- Custos indirectos: 3.00 %
- IVA: 23.00 %

## Y Segurança e saúde

### YC Sistemas de protecção colectiva

#### YCR Vedação provisória de terreno

**YCR010** m Vedação provisória de terreno com malha electrossoldada.
Vedação provisória de terreno, de 2,2 m de altura, composta por malha electrossoldada AR55 100x300 mm de aço A500 EL, fixada através de pregos de cabeça chata de aço a postes de madeira, de 10 a 12 cm de diâmetro e 3,2 m de comprimento, cravados no terreno cada 2,5 m, amortizáveis em 5 utilizações.
Critério de medição de projecto: Comprimento medido segundo Plano de Segurança e Saúde.
Critério de medição de obra: Será medido o comprimento realmente montado segundo especificações do Plano de Segurança e Saúde.

| Código | Un | Descrição | Rendimento | Preço | Importância |
|---|---|---|---|---|---|
| mt07ame020ggc | m² | Malha electrossoldada AR55 100x300 mm, com arames longitudinais de 5,5 mm de diâmetro e arames transversais de 4,2 mm de diâmetro, aço A500 EL. (material) | 2.300 | 3.73 | 8.58 |
| mt50spv030a | m | Toro de madeira, de 10 a 12 cm de diâmetro. (material) | 0.371 | 4.52 | 1.68 |
| mt50sph020 | kg | Pregos de cabeça chata de aço de 20x100 mm. (material) | 0.008 | 1.21 | 0.01 |
| mo119 | h | Oficial de 1ª Segurança e Saúde. (mão de obra) | 0.100 | 24.63 | 2.46 |
| mo120 | h | Operário Segurança e Saúde. (mão de obra) | 0.100 | 23.29 | 2.33 |
| % | % | Custos directos complementares | 2 % | 15.06 | 0.30 |
|  |  | Custos directos |  |  | 15.36 |
