# Lâmpada portátil

- Propriedade do ficheiro: CYPE INGENIEROS, S.A.
- Formato: FIEBDC-3/2002
- Moeda: EUR
- Custos indirectos: 3.00 %
- IVA: 23.00 %

## Y Segurança e saúde

### YC Sistemas de protecção colectiva

#### YCS Protecção eléctrica

**YCS010** Ud Lâmpada portátil.
Lâmpada portátil de mão, com cesto protector, cabo isolante, cabo de 5 m e gancho de fixação, amortizável em 3 utilizações.
Critério de medição de projecto: Número de unidades previstas, segundo Plano de Segurança e Saúde.
Critério de medição de obra: Medir-se-á o número de unidades realmente colocadas segundo especificações do Plano de Segurança e Saúde.

| Código | Un | Descrição | Rendimento | Preço | Importância |
|---|---|---|---|---|---|
| mt50spe010 | Ud | Lâmpada portátil de mão, com cesto protector, cabo isolante, cabo de 5 m e gancho de fixação. (material) | 0.333 | 15.71 | 5.23 |
| mo120 | h | Operário Segurança e Saúde. (mão de obra) | 0.100 | 21.45 | 2.15 |
| % | % | Custos directos complementares | 2 % | 7.38 | 0.15 |
|  |  | Custos directos |  |  | 7.53 |
