# Colector enterrado

- Propriedade do ficheiro: CYPE Ingenieros S.A.
- Formato: FIEBDC-3/2016
- Programa: Gerador de preços para construção civil. CYPE Ingenieros, S.A.
- Data: 10/06/2024
- Moeda: EUR
- Custos indirectos: 3 %
- IVA: 23 %

## A Acondicionamento do terreno

### AS Redes de drenagem horizontais

#### ASC Colectores

**ASC010** m Colector enterrado.
Colector enterrado de rede horizontal de saneamento, com caixas, com uma pendente mínima de 1,00% para a drenagem de águas residuais e 0,50% para a drenagem de águas pluviais, formado por tubo de PVC corrugado, rigidez anelar nominal 8 kN/m², de 250 mm de diâmetro exterior, com junta elástica, colocado sobre leito de areia de 10 cm de espessura, devidamente compactada e nivelada com apiloador (saltitão) de condução manual, enchimento lateral compactado até metade do diâmetro do tubo e posterior enchimento com a mesma areia até 30 cm por cima da geratriz superior do tubo. Inclusive lubrificante para montagem.
Critérios considerados na determinação do preço da unidade de obra: O preço não inclui as caixas, a escavação nem o enchimento principal.
Inclui: Marcação do traçado da conduta com as respectivas pendentes. Disposição de tubos e peças especiais. Descarga da areia no fundo da vala. Colocação dos colectores no fundo da vala. Montagem, ligação e verificação do seu correcto funcionamento. Execução do enchimento envolvente. Realização de ensaios.
Critério de medição de projecto: Comprimento medido em projecção horizontal, segundo documentação gráfica de Projecto, entre faces interiores de caixas.
Critério de medição de obra: Medir-se-á, em projecção horizontal, o comprimento realmente executado segundo especificações de Projecto, entre faces interiores de caixas, incluindo os tramos ocupados por peças especiais.

| Código | Un | Descrição | Rendimento | Preço | Importância |
|---|---|---|---|---|---|
| mt01ara010a | m³ | Areia com granulometria de 0 a 5 mm de diâmetro, limpa. (material) | 0.435 | 14.3 | 6.221 |
| mt11ade020e | m | Tubo para saneamento de PVC de parede dupla, a exterior corrugada e a interior lisa, cor telha RAL 8023, diâmetro nominal 250 mm, diâmetro exterior 250 mm, diâmetro interior 227,5 mm, rigidez anelar nominal 8 kN/m², segundo NP EN 13476-1, coeficiente de fluência inferior a 2, comprimento nominal 6 m, união por copa com junta elástica de EPDM. (material) | 1.05 | 27.99 | 29.390 |
| mt11ade100a | kg | Lubrificante para união através de junta elástica de tubos e acessórios. (material) | 0.006 | 21.13 | 0.127 |
| mq04dua020b | h | Dumper de descarga frontal de 2 t de carga útil. (equipamento) | 0.036 | 10.38 | 0.374 |
| mq02rop020 | h | Apiloador (Saltitão) de condução manual, de 80 kg, com placa de 30x30 cm. (equipamento) | 0.273 | 3.92 | 1.070 |
| mq02cia020j | h | Camião cisterna, de 8 m³ de capacidade. (equipamento) | 0.004 | 118.9 | 0.476 |
| mo020 | h | Oficial de 1ª construção. (mão de obra) | 0.216 | 22.68 | 4.899 |
| mo113 | h | Operário não qualificado construção. (mão de obra) | 0.218 | 21.45 | 4.676 |
| mo008 | h | Oficial de 1ª canalizador. (mão de obra) | 0.188 | 23.31 | 4.382 |
| mo107 | h | Ajudante de canalizador. (mão de obra) | 0.094 | 22.09 | 2.076 |
| % | % | Custos directos complementares | 2 % | 53.691 | 1.074 |
|  |  | Custos directos |  |  | 54.765 |

Resíduos:
- colocação: mt01ara010a Areia com granulometria de 0 a 5 mm de diâmetro, limpa; factor de resíduo 0.003
- colocação: mt11ade020e; factor de resíduo 0.0573568

## Recursos

**mt01ara010a** m³ Areia com granulometria de 0 a 5 mm de diâmetro, limpa
Dados técnicos: Custo energético 146.250 MJ; Emissão de CO2 7.800 kg; Código LER 01 04 09; Massa do elemento 1950 kg; Volume 1.21875 m3

**mt11ade020e** m Tubo para saneamento de PVC de parede dupla
Dados técnicos: Custo energético 326.745 MJ; Emissão de CO2 7.628 kg; Código LER 17 02 03; Massa do elemento 4.24 kg; Volume 0.007067 m3
Resíduos:
- embalagem: re150104 Embalagens de metal. (componente de resíduo); rendimento 0.002 kg; Código LER 15 01 04; Massa do elemento 1 kg; Volume 0.001667 m3
- embalagem: re170201 Madeira. (componente de resíduo); rendimento 0.035 kg; Código LER 17 02 01; Massa do elemento 1 kg; Volume 0.000909 m3
- embalagem: re170203 Plástico. (componente de resíduo); rendimento 0.004 kg; Código LER 17 02 03; Massa do elemento 1 kg; Volume 0.001667 m3
