# Colector enterrado

- Propriedade do ficheiro: CYPE Ingenieros S.A.
- Formato: FIEBDC-3/2016
- Programa: Gerador de preços para construção civil. CYPE Ingenieros, S.A.
- Data: 10/06/2024
- Moeda: EUR
- Custos indirectos: 3 %
- IVA: 23 %

## A Acondicionamento do terreno

### AS Redes de drenagem horizontais

#### ASC Colectores

**ASC010** m Colector enterrado.
Colector enterrado de rede horizontal de saneamento, com caixas, com uma pendente mínima de 1,00% para a drenagem de águas residuais e 0,50% para a drenagem de águas pluviais, formado por tubo de polipropileno, série SN-10, rigidez anelar nominal 10 kN/m², de 500 mm de diâmetro exterior, com junta elástica, colocado sobre leito de areia de 10 cm de espessura, devidamente compactada e nivelada com apiloador (saltitão) de condução manual, enchimento lateral compactado até metade do diâmetro do tubo e posterior enchimento com a mesma areia até 30 cm por cima da geratriz superior do tubo. Inclusive lubrificante para montagem.
Critérios considerados na determinação do preço da unidade de obra: O preço não inclui as caixas, a escavação nem o enchimento principal.
Inclui: Marcação do traçado da conduta com as respectivas pendentes. Disposição de tubos e peças especiais. Descarga da areia no fundo da vala. Colocação dos colectores no fundo da vala. Montagem, ligação e verificação do seu correcto funcionamento. Execução do enchimento envolvente. Realização de ensaios.
Critério de medição de projecto: Comprimento medido em projecção horizontal, segundo documentação gráfica de Projecto, entre faces interiores de caixas.
Critério de medição de obra: Medir-se-á, em projecção horizontal, o comprimento realmente executado segundo especificações de Projecto, entre faces interiores de caixas, incluindo os tramos ocupados por peças especiais.

| Código | Un | Descrição | Rendimento | Preço | Importância |
|---|---|---|---|---|---|
| mt01ara010a | m³ | Areia com granulometria de 0 a 5 mm de diâmetro, limpa. (material) | 0.699 | 14.3 | 9.996 |
| mt11tpg010h | m | Tubo de polipropileno para saneamento, série SN-10, rigidez anelar nominal 10 kN/m², de parede tricamada, cor telha, de 500 mm de diâmetro exterior e 16,8 mm de espessura, fabricado segundo a norma CEN TC 155 WG13, inclusive juntas de borracha. (material) | 1.05 | 422.72 | 443.856 |
| mt11ade100a | kg | Lubrificante para união através de junta elástica de tubos e acessórios. (material) | 0.01 | 21.13 | 0.211 |
| mq04dua020b | h | Dumper de descarga frontal de 2 t de carga útil. (equipamento) | 0.06 | 10.38 | 0.623 |
| mq02rop020 | h | Apiloador (Saltitão) de condução manual, de 80 kg, com placa de 30x30 cm. (equipamento) | 0.453 | 3.92 | 1.776 |
| mq02cia020j | h | Camião cisterna, de 8 m³ de capacidade. (equipamento) | 0.006 | 118.9 | 0.713 |
| mo020 | h | Oficial de 1ª construção. (mão de obra) | 0.432 | 22.68 | 9.798 |
| mo113 | h | Operário não qualificado construção. (mão de obra) | 0.362 | 21.45 | 7.765 |
| mo008 | h | Oficial de 1ª canalizador. (mão de obra) | 0.377 | 23.31 | 8.788 |
| mo107 | h | Ajudante de canalizador. (mão de obra) | 0.188 | 22.09 | 4.153 |
| % | % | Custos directos complementares | 2 % | 487.679 | 9.754 |
|  |  | Custos directos |  |  | 497.433 |

Resíduos:
- colocação: mt01ara010a Areia com granulometria de 0 a 5 mm de diâmetro, limpa; factor de resíduo 0.003
- colocação: mt11tpg010h; factor de resíduo 0.04

## Recursos

**mt01ara010a** m³ Areia com granulometria de 0 a 5 mm de diâmetro, limpa
Dados técnicos: Custo energético 146.250 MJ; Emissão de CO2 7.800 kg; Código LER 01 04 09; Massa do elemento 1950 kg; Volume 1.21875 m3

**mt11tpg010h** m Tubo de polipropileno para saneamento
Dados técnicos: Custo energético 2500.839 MJ; Emissão de CO2 51.396 kg; Código LER 17 02 03; Massa do elemento 35.245 kg; Volume 0.058742 m3
Resíduos:
- embalagem: re150101 Embalagens de papel e cartão. (componente de resíduo); rendimento 0.02 kg; Código LER 15 01 01; Massa do elemento 1 kg; Volume 0.001333 m3
- embalagem: re150104 Embalagens de metal. (componente de resíduo); rendimento 0.001 kg; Código LER 15 01 04; Massa do elemento 1 kg; Volume 0.001667 m3
- embalagem: re170201 Madeira. (componente de resíduo); rendimento 0.053 kg; Código LER 17 02 01; Massa do elemento 1 kg; Volume 0.000909 m3
- embalagem: re170203 Plástico. (componente de resíduo); rendimento 0.004 kg; Código LER 17 02 03; Massa do elemento 1 kg; Volume 0.001667 m3
