# Colector enterrado

- Propriedade do ficheiro: CYPE Ingenieros S.A.
- Formato: FIEBDC-3/2016
- Programa: Gerador de preços para construção civil. CYPE Ingenieros, S.A.
- Data: 10/06/2024
- Moeda: EUR
- Custos indirectos: 3 %
- IVA: 23 %

## A Acondicionamento do terreno

### AS Redes de drenagem horizontais

#### ASC Colectores

**ASC010** m Colector enterrado.
Colector enterrado de rede horizontal de saneamento, com caixas, com uma pendente mínima de 1,00% para a drenagem de águas residuais e 0,50% para a drenagem de águas pluviais, formado por tubo de polietileno corrugado, rigidez anelar nominal 8 kN/m², de 200 mm de diâmetro exterior, com junta elástica, colocado sobre leito de areia de 10 cm de espessura, devidamente compactada e nivelada com apiloador (saltitão) de condução manual, enchimento lateral compactado até metade do diâmetro do tubo e posterior enchimento com a mesma areia até 30 cm por cima da geratriz superior do tubo. Inclusive lubrificante para montagem.
Critérios considerados na determinação do preço da unidade de obra: O preço não inclui as caixas, a escavação nem o enchimento principal.
Inclui: Marcação do traçado da conduta com as respectivas pendentes. Disposição de tubos e peças especiais. Descarga da areia no fundo da vala. Colocação dos colectores no fundo da vala. Montagem, ligação e verificação do seu correcto funcionamento. Execução do enchimento envolvente. Realização de ensaios.
Critério de medição de projecto: Comprimento medido em projecção horizontal, segundo documentação gráfica de Projecto, entre faces interiores de caixas.
Critério de medição de obra: Medir-se-á, em projecção horizontal, o comprimento realmente executado segundo especificações de Projecto, entre faces interiores de caixas, incluindo os tramos ocupados por peças especiais.

| Código | Un | Descrição | Rendimento | Preço | Importância |
|---|---|---|---|---|---|
| mt01ara010a | m³ | Areia com granulometria de 0 a 5 mm de diâmetro, limpa. (material) | 0.385 | 14.3 | 5.506 |
| mt11teg010c | m | Tubo de polietileno de alta densidade (PEAD/HDPE) de parede dupla, a exterior corrugada cor preto e a interior lisa cor branca, união por copa com junta elástica de EPDM, rigidez anelar nominal 8 kN/m², diâmetro nominal 200 mm, comprimento nominal 6 m, segundo NP EN 13476-1. (material) | 1.05 | 10.54 | 11.067 |
| mt11ade100a | kg | Lubrificante para união através de junta elástica de tubos e acessórios. (material) | 0.005 | 21.13 | 0.106 |
| mq04dua020b | h | Dumper de descarga frontal de 2 t de carga útil. (equipamento) | 0.032 | 10.38 | 0.332 |
| mq02rop020 | h | Apiloador (Saltitão) de condução manual, de 80 kg, com placa de 30x30 cm. (equipamento) | 0.239 | 3.92 | 0.937 |
| mq02cia020j | h | Camião cisterna, de 8 m³ de capacidade. (equipamento) | 0.003 | 118.9 | 0.357 |
| mo020 | h | Oficial de 1ª construção. (mão de obra) | 0.173 | 22.68 | 3.924 |
| mo113 | h | Operário não qualificado construção. (mão de obra) | 0.191 | 21.45 | 4.097 |
| mo008 | h | Oficial de 1ª canalizador. (mão de obra) | 0.151 | 23.31 | 3.520 |
| mo107 | h | Ajudante de canalizador. (mão de obra) | 0.075 | 22.09 | 1.657 |
| % | % | Custos directos complementares | 2 % | 31.503 | 0.630 |
|  |  | Custos directos |  |  | 32.133 |

Resíduos:
- colocação: mt01ara010a Areia com granulometria de 0 a 5 mm de diâmetro, limpa; factor de resíduo 0.003
- colocação: mt11teg010c; factor de resíduo 0.038086

## Recursos

**mt01ara010a** m³ Areia com granulometria de 0 a 5 mm de diâmetro, limpa
Dados técnicos: Custo energético 146.250 MJ; Emissão de CO2 7.800 kg; Código LER 01 04 09; Massa do elemento 1950 kg; Volume 1.21875 m3

**mt11teg010c** m Tubo de polietileno de alta densidade (PEAD/HDPE) de parede dupla
Dados técnicos: Custo energético 367.402 MJ; Emissão de CO2 12.754 kg; Código LER 17 02 03; Massa do elemento 2.64 kg; Volume 0.0044 m3
Resíduos:
- embalagem: re170201 Madeira. (componente de resíduo); rendimento 0.041 kg; Código LER 17 02 01; Massa do elemento 1 kg; Volume 0.000909 m3
