# Grelha electrossoldada, para calha de drenagem

- Propriedade do ficheiro: CYPE Ingenieros S.A.
- Formato: FIEBDC-3/2016
- Programa: Gerador de preços para construção civil. CYPE Ingenieros, S.A.
- Data: 10/06/2024
- Moeda: EUR
- Custos indirectos: 3 %
- IVA: 23 %

## A Acondicionamento do terreno

### AS Redes de drenagem horizontais

#### ASI Drenagens em pavimentos

**ASI060** m Grelha electrossoldada, para calha de drenagem.
Grelha electrossoldada anti-deslizante, de 600 mm de largura, acabamento galvanizado a quente, realizada com chapas portantes de aço laminado EN 10025 S235JR, em perfil plano laminado a quente, de 30x3 mm, separadas 34 mm entre si, separadores de varão quadrado retorcido, de aço com baixo conteúdo em carbono NP EN ISO 16120-2 C4D, de 5 mm de lado, separados 38 mm entre sí e aro de aço laminado EN 10025 S235JR, em perfil omega laminado a quente, para calha de drenagem, colocada sobre o aro de apoio. Inclusive aro de apoio.
Inclui: Marcação. Colocação do aro de apoio. Montagem da grelha.
Critério de medição de projecto: Comprimento medido em projecção horizontal, segundo documentação gráfica de Projecto.
Critério de medição de obra: Medir-se-á, em projecção horizontal, o comprimento realmente executado segundo especificações de Projecto.

| Código | Un | Descrição | Rendimento | Preço | Importância |
|---|---|---|---|---|---|
| mt07rel040x | m | Grelha electrossoldada anti-deslizante, de 600 mm de largura, acabamento galvanizado a quente, realizada com chapas portantes de aço laminado EN 10025 S235JR, em perfil plano laminado a quente, de 30x3 mm, separadas 34 mm entre si, separadores de varão quadrado retorcido, de aço com baixo conteúdo em carbono NP EN ISO 16120-2 C4D, de 5 mm de lado, separados 38 mm entre sí e aro de aço laminado EN 10025 S235JR, em perfil omega laminado a quente, inclusive aro de apoio, de aço laminado EN 10025 S235JR, em perfil angular laminado a quente, de 30 mm, acabamento galvanizado a quente. (material) | 1 | 37.91 | 37.910 |
| mo020 | h | Oficial de 1ª construção. (mão de obra) | 0.2 | 22.68 | 4.536 |
| mo113 | h | Operário não qualificado construção. (mão de obra) | 0.2 | 21.45 | 4.290 |
| % | % | Custos directos complementares | 2 % | 46.736 | 0.935 |
|  |  | Custos directos |  |  | 47.671 |

Resíduos:
- colocação: mt07rel040x; factor de resíduo 0.0053

## Recursos

**mt07rel040x** m Grelha electrossoldada anti-deslizante
Dados técnicos: Custo energético 415.678 MJ; Emissão de CO2 42.355 kg; Código LER 17 04 05; Massa do elemento 16.53 kg; Volume 0.007871 m3
Resíduos:
- embalagem: re170203 Plástico. (componente de resíduo); rendimento 0.008 kg; Código LER 17 02 03; Massa do elemento 1 kg; Volume 0.001667 m3
