# Demolição de parede de taipa

- Propriedade do ficheiro: CYPE Ingenieros S.A.
- Formato: FIEBDC-3/2016
- Programa: Gerador de preços para construção civil. CYPE Ingenieros, S.A.
- Data: 23/10/2024
- Moeda: EUR
- Custos indirectos: 3 %
- IVA: 23 %

## D Demolições

### DE Estruturas

#### DET Terra

**DET010** m³ Demolição de parede de taipa.
Demolição de parede de taipa, com martelo pneumático e carga mecânica para camião ou contentor.
Inclui: Demolição do elemento. Fragmentação do entulho em peças manejáveis. Remoção e acumulação de entulho. Limpeza dos restos da obra. Carga mecânica de entulho para camião ou contentor.
Critério de medição de projecto: Volume medido segundo documentação gráfica de Projecto.
Critério de medição de obra: Será medido o volume realmente demolido segundo especificações de Projecto.

| Código | Un | Descrição | Rendimento | Preço | Importância |
|---|---|---|---|---|---|
| mq05mai030 | h | Martelo pneumático. (equipamento) | 1.594 | 4.57 | 7.285 |
| mq05pdm110 | h | Compressor portátil diesel média pressão 10 m³/min. (equipamento) | 0.797 | 7.75 | 6.177 |
| mq01ret010 | h | Miniretroescavadora sobre pneus de 15 kW. (equipamento) | 0.14 | 45.86 | 6.420 |
| mo112 | h | Operário especializado construção. (mão de obra) | 1.594 | 21.98 | 35.036 |
| mo113 | h | Operário não qualificado construção. (mão de obra) | 0.598 | 21.45 | 12.827 |
| % | % | Custos directos complementares | 2 % | 67.745 | 1.355 |
|  |  | Custos directos |  |  | 69.100 |

Resíduos:
- demolição: ruo010413 Resíduos do corte e serragem de pedra não abrangidos em 01 04 07. (componente de resíduo); rendimento 332 kg; Código LER 01 04 13; Massa do elemento 1 kg; Volume 0.000667 m3
- demolição: ruo170802 Materiais de construção à base de gesso não abrangidos em 17 08 01. (componente de resíduo); rendimento 46 kg; Código LER 17 08 02; Massa do elemento 1 kg; Volume 0.001 m3
