# Desmontagem de letreiro mural

- Propriedade do ficheiro: CYPE Ingenieros S.A.
- Formato: FIEBDC-3/2016
- Programa: Gerador de preços para construção civil. CYPE Ingenieros, S.A.
- Data: 10/06/2024
- Moeda: EUR
- Custos indirectos: 3 %
- IVA: 23 %

## D Demolições

### DF Fachadas

#### DFE Elementos ancorados à fachada

**DFE030** Ud Desmontagem de letreiro mural.
Desmontagem de letreiro luminoso mural de 3 a 6 m² de superfície, localizado em fachada, com meios manuais, sem deteriorar os elementos construtivos aos quais está fixado, e carga manual para camião ou contentor.
Critérios considerados na determinação do preço da unidade de obra: O preço inclui o desmontagem dos acessórios e dos elementos de fixação.
Inclui: Desmontagem do elemento. Remoção e armazenamento do material desmontado. Limpeza dos restos da obra. Carga manual do material desmontado e restos da obra para camião ou contentor.
Critério de medição de projecto: Número de unidades previstas, segundo documentação gráfica de Projecto.
Critério de medição de obra: Será medido o número de unidades realmente desmontadas segundo especificações de Projecto.

| Código | Un | Descrição | Rendimento | Preço | Importância |
|---|---|---|---|---|---|
| mo003 | h | Oficial de 1ª electricista. (mão de obra) | 1.68 | 23.31 | 39.161 |
| mo020 | h | Oficial de 1ª construção. (mão de obra) | 1.68 | 22.68 | 38.102 |
| mo113 | h | Operário não qualificado construção. (mão de obra) | 0.893 | 21.45 | 19.155 |
| % | % | Custos directos complementares | 2 % | 96.418 | 1.928 |
|  |  | Custos directos |  |  | 98.346 |

Resíduos:
- demolição: ruo170203 Plástico. (componente de resíduo); rendimento 8.757 kg; Código LER 17 02 03; Massa do elemento 1 kg; Volume 0.001667 m3
- demolição: ruo170405 Ferro e aço. (componente de resíduo); rendimento 15.795 kg; Código LER 17 04 05; Massa do elemento 1 kg; Volume 0.000476 m3
- demolição: ruo170411 Cabos não abrangidos em 17 04 10. (componente de resíduo); rendimento 0.005 kg; Código LER 17 04 11; Massa do elemento 1 kg; Volume 0.000667 m3
