# Desmontagem de unidade de ar condicionado

- Propriedade do ficheiro: CYPE Ingenieros S.A.
- Formato: FIEBDC-3/2016
- Programa: Gerador de preços para construção civil. CYPE Ingenieros, S.A.
- Data: 10/06/2024
- Moeda: EUR
- Custos indirectos: 3 %
- IVA: 23 %

## D Demolições

### DI Instalações

#### DIC Aquecimento, climatização e A.Q.S.

**DIC030** Ud Desmontagem de unidade de ar condicionado.
Desmontagem de unidade exterior de sistema de ar condicionado, de 50 kg de peso máximo, com meios manuais, e recuperação, armazenamento e montagem do material no mesmo local, e carga manual para camião ou contentor.
Critérios considerados na determinação do preço da unidade de obra: O preço inclui o desmontagem dos acessórios e dos suportes de fixação.
Inclui: Desmontagem do elemento. Classificação e etiquetagem. Armazenamento dos materiais a reutilizar. Reposição e ligação do elemento. Remoção e acumulação dos restos de obra. Limpeza dos restos da obra. Carga manual dos restos de obra para camião ou contentor.
Critério de medição de projecto: Número de unidades previstas, segundo documentação gráfica de Projecto.
Critério de medição de obra: Será medido o número de unidades realmente desmontadas segundo especificações de Projecto.

| Código | Un | Descrição | Rendimento | Preço | Importância |
|---|---|---|---|---|---|
| mo004 | h | Oficial de 1ª instalador de aquecimento. (mão de obra) | 2.52 | 23.31 | 58.741 |
| mo103 | h | Ajudante de instalador de aquecimento. (mão de obra) | 2.52 | 22.09 | 55.667 |
| mo113 | h | Operário não qualificado construção. (mão de obra) | 0.7 | 21.45 | 15.015 |
| % | % | Custos directos complementares | 2 % | 129.423 | 2.588 |
|  |  | Custos directos |  |  | 132.011 |
