# Desmontagem de folha de porta de entrada em habitação

- Propriedade do ficheiro: CYPE Ingenieros S.A.
- Formato: FIEBDC-3/2016
- Programa: Gerador de preços para construção civil. CYPE Ingenieros, S.A.
- Data: 10/06/2024
- Moeda: EUR
- Custos indirectos: 3 %
- IVA: 23 %

## D Demolições

### DL Vãos

#### DLP Portas

**DLP020** Ud Desmontagem de folha de porta de entrada em habitação.
Desmontagem de folha de porta blindada de segurança de entrada em habitação de caixilharia de madeira, com meios manuais, e recuperação, armazenamento e montagem do material no mesmo local, e carga manual para camião ou contentor.
Inclui: Desmontagem do elemento. Classificação e etiquetagem. Armazenamento dos materiais a reutilizar. Reposição do elemento. Remoção e acumulação dos restos de obra. Limpeza dos restos da obra. Carga manual dos restos de obra para camião ou contentor.
Critério de medição de projecto: Número de unidades previstas, segundo documentação gráfica de Projecto.
Critério de medição de obra: Será medido o número de unidades realmente desmontadas e repostas segundo especificações de Projecto.

| Código | Un | Descrição | Rendimento | Preço | Importância |
|---|---|---|---|---|---|
| mo017 | h | Oficial de 1ª carpinteiro. (mão de obra) | 0.309 | 23.03 | 7.116 |
| mo058 | h | Ajudante de carpinteiro. (mão de obra) | 0.309 | 22.27 | 6.881 |
| % | % | Custos directos complementares | 2 % | 13.997 | 0.280 |
|  |  | Custos directos |  |  | 14.277 |
