# Desmontagem de porta de garagem

- Propriedade do ficheiro: CYPE Ingenieros S.A.
- Formato: FIEBDC-3/2016
- Programa: Gerador de preços para construção civil. CYPE Ingenieros, S.A.
- Data: 26/08/2025
- Moeda: EUR
- Custos indirectos: 3 %
- IVA: 23 %

## D Demolições

### DL Vãos

#### DLP Portas

**DLP300** Ud Desmontagem de porta de garagem.
Desmontagem de porta de garagem enrolável de até 5 m² de superfície, com meios manuais, sem deteriorar os elementos construtivos aos quais está fixada, e carga manual para camião ou contentor.
Critérios considerados na determinação do preço da unidade de obra: O preço inclui a desmontagem dos mecanismos e dos acessórios.
Inclui: Desmontagem do elemento. Remoção e armazenamento do material desmontado. Limpeza dos restos da obra. Carga manual do material desmontado e restos da obra para camião ou contentor.
Critério de medição de projecto: Número de unidades previstas, segundo documentação gráfica de Projecto.
Critério de medição de obra: Será medido o número de unidades realmente desmontadas segundo especificações de Projecto.

| Código | Un | Descrição | Rendimento | Preço | Importância |
|---|---|---|---|---|---|
| mo018 | h | Oficial de 1ª serralheiro. (mão de obra) | 0.389 | 24.96 | 9.709 |
| mo059 | h | Ajudante de serralheiro. (mão de obra) | 0.389 | 24.11 | 9.379 |
| mo113 | h | Operário não qualificado construção. (mão de obra) | 0.216 | 23.29 | 5.031 |
| % | % | Custos directos complementares | 2 % | 24.119 | 0.482 |
|  |  | Custos directos |  |  | 24.601 |

Resíduos:
- demolição: ruo170402 Alumínio. (componente de resíduo); rendimento 27 kg; Código LER 17 04 02; Massa do elemento 1 kg; Volume 0.000667 m3
