# Demolição de parede divisória interior de alvenaria face à vista

- Propriedade do ficheiro: CYPE Ingenieros S.A.
- Formato: FIEBDC-3/2016
- Programa: Gerador de preços para construção civil. CYPE Ingenieros, S.A.
- Data: 09/06/2025
- Moeda: EUR
- Custos indirectos: 3 %
- IVA: 23 %

## D Demolições

### DP Divisões e protecções

#### DPT Paredes divisórias de alvenaria

**DPT010** m² Demolição de parede divisória interior de alvenaria face à vista.
Demolição de parede divisória interior de alvenaria de face à vista, formada por bloco de betão de 10 cm de espessura, com martelo pneumático, sem afectar a estabilidade dos elementos constructivos contiguos, deixando esperas para facilitar posteriormente o travamento com a nova alvenaria, e carga manual para camião ou contentor.
Critérios considerados na determinação do preço da unidade de obra: O preço inclui a desmontagem prévia das folhas da caixilharia.
Inclui: Demolição do elemento. Fragmentação do entulho em peças manejáveis. Remoção e acumulação de entulho. Limpeza dos restos da obra. Carga manual de entulho para camião ou contentor.
Critério de medição de projecto: Superfície medida segundo documentação gráfica de Projecto.
Critério de medição de obra: Medir-se-á a superfície realmente demolida segundo especificações de Projecto.

| Código | Un | Descrição | Rendimento | Preço | Importância |
|---|---|---|---|---|---|
| mq05mai030 | h | Martelo pneumático. (equipamento) | 0.108 | 4.57 | 0.494 |
| mq05pdm110 | h | Compressor portátil diesel média pressão 10 m³/min. (equipamento) | 0.108 | 7.75 | 0.837 |
| mo112 | h | Operário especializado construção. (mão de obra) | 0.135 | 23.86 | 3.221 |
| mo113 | h | Operário não qualificado construção. (mão de obra) | 0.144 | 23.29 | 3.354 |
| % | % | Custos directos complementares | 2 % | 7.906 | 0.158 |
|  |  | Custos directos |  |  | 8.064 |

Resíduos:
- demolição: ruo170101 Betão (betões, argamassas e pré-fabricados). (componente de resíduo); rendimento 101.5 kg; Código LER 17 01 01; Massa do elemento 1 kg; Volume 0.000667 m3
