# Desmontagem de torneiras em casas de banhos

- Propriedade do ficheiro: CYPE Ingenieros S.A.
- Formato: FIEBDC-3/2016
- Programa: Gerador de preços para construção civil. CYPE Ingenieros, S.A.
- Data: 09/06/2025
- Moeda: EUR
- Custos indirectos: 3 %
- IVA: 23 %

## D Demolições

### DS Equipamento

#### DSM Casas de banho

**DSM015** Ud Desmontagem de torneiras em casas de banhos.
Desmontagem de tubagens de lavatório, com meios manuais, e carga manual para camião ou contentor.
Critérios considerados na determinação do preço da unidade de obra: O preço inclui a obturação das condutas conectadas ao elemento.
Inclui: Desmontagem do elemento. Obturação das tubagens ligadas ao elemento. Remoção e armazenamento do material desmontado. Limpeza dos restos da obra. Carga manual do material desmontado e restos da obra para camião ou contentor.
Critério de medição de projecto: Número de unidades previstas, segundo documentação gráfica de Projecto.
Critério de medição de obra: Será medido o número de unidades realmente desmontadas segundo especificações de Projecto.

| Código | Un | Descrição | Rendimento | Preço | Importância |
|---|---|---|---|---|---|
| mo008 | h | Oficial de 1ª canalizador. (mão de obra) | 0.6 | 25.32 | 15.192 |
| % | % | Custos directos complementares | 2 % | 15.192 | 0.304 |
|  |  | Custos directos |  |  | 15.496 |

Resíduos:
- demolição: ruo170407 Mistura de metais. (componente de resíduo); rendimento 0.6 kg; Código LER 17 04 07; Massa do elemento 1 kg; Volume 0.000667 m3
