# Patamar de chapa estampada em escada metálica

- Propriedade do ficheiro: CYPE Ingenieros S.A.
- Formato: FIEBDC-3/2016
- Programa: Gerador de preços para construção civil. CYPE Ingenieros, S.A.
- Data: 10/06/2024
- Moeda: EUR
- Custos indirectos: 3 %
- IVA: 23 %

## E Estruturas

### EA Metálicas

#### EAE Escadas, passadiços e plataformas de trabalho

**EAE130** m² Patamar de chapa estampada em escada metálica.
Patamar de chapa gota, tipo T, segundo NP EN 10363, de aço galvanizado EN 10025 S235JR, de 5 mm de espessura nominal e de 7 mm de espessura total, massa nominal 42 kg/m² e 1 dobra, com ligações soldadas em obra.
Critérios considerados na determinação do preço da unidade de obra: O preço inclui as soldaduras.
Inclui: Marcação. Colocação e fixação do patamar. Limpeza final.
Critério de medição de projecto: Superfície medida segundo documentação gráfica de Projecto.
Critério de medição de obra: Medir-se-á a superfície realmente executada segundo especificações de Projecto.

| Código | Un | Descrição | Rendimento | Preço | Importância |
|---|---|---|---|---|---|
| mt07res020oc | m² | Patamar de chapa gota, tipo T, segundo NP EN 10363, de aço galvanizado EN 10025 S235JR, de 5 mm de espessura nominal e de 7 mm de espessura total, massa nominal 42 kg/m² e 1 dobra. (material) | 1 | 144.42 | 144.420 |
| mq08sol020 | h | Equipamentos e elementos auxiliares para soldadura eléctrica. (equipamento) | 0.29 | 3.42 | 0.992 |
| mo047 | h | Oficial de 1ª montador de estruturas metálicas. (mão de obra) | 0.29 | 23.64 | 6.856 |
| mo094 | h | Ajudante de montador de estruturas metálicas. (mão de obra) | 0.29 | 23.07 | 6.690 |
| % | % | Custos directos complementares | 2 % | 158.958 | 3.179 |
|  |  | Custos directos |  |  | 162.137 |

Resíduos:
- colocação: mt07res020oc; factor de resíduo 0.0053

## Recursos

**mt07res020oc** m² Patamar de chapa gota
Dados técnicos: Custo energético 1057.300 MJ; Emissão de CO2 107.674 kg; Código LER 17 04 05; Massa do elemento 42 kg; Volume 0.02 m3
Resíduos:
- embalagem: re170203 Plástico. (componente de resíduo); rendimento 0.032 kg; Código LER 17 02 03; Massa do elemento 1 kg; Volume 0.001667 m3
