# Aço em perfis enformados a frio

- Propriedade do ficheiro: CYPE Ingenieros S.A.
- Formato: FIEBDC-3/2016
- Programa: Gerador de preços para construção civil. CYPE Ingenieros, S.A.
- Data: 03/07/2024
- Moeda: EUR
- Custos indirectos: 3 %
- IVA: 23 %

## E Estruturas

### EA Metálicas

#### EAP Perfis estruturais

**EAP010** kg Aço em perfis enformados a frio.
Aço NP EN 10162 S235JRC, em elementos estruturais formados por peças simples de perfis enformados a frio das séries omega, L, U, C ou Z, acabamento com primário antioxidante, colocados com ligações aparafusadas em obra, a uma altura de mais de 3 m.
Critérios considerados na determinação do preço da unidade de obra: O preço inclui os parafusos, os cortes, os desperdícios, as peças especiais, os casquilhos e os elementos auxiliares de montagem.
Inclui: Limpeza e preparação do plano de apoio. Marcação dos eixos. Colocação e fixação provisória do elemento estrutural. Aprumo e nivelamento. Execução das ligações aparafusadas.
Critério de medição de projecto: Peso nominal medido segundo documentação gráfica de Projecto.
Critério de medição de obra: Determinar-se-á, a partir do peso obtido em balança oficial das unidades chegadas à obra, o peso das unidades realmente executadas segundo especificações de Projecto.

| Código | Un | Descrição | Rendimento | Preço | Importância |
|---|---|---|---|---|---|
| mt07ali001c | kg | Aço NP EN 10162 S235JRC, em perfis enformados a frio, peças simples, para aplicações estruturais, das séries omega, L, U, C ou Z, acabamento com primário antioxidante. Trabalhado e montado em oficina, para colocar com ligações aparafusadas em obra. (material) | 1 | 1.83 | 1.830 |
| mo047 | h | Oficial de 1ª montador de estruturas metálicas. (mão de obra) | 0.013 | 23.64 | 0.307 |
| mo094 | h | Ajudante de montador de estruturas metálicas. (mão de obra) | 0.013 | 23.07 | 0.300 |
| % | % | Custos directos complementares | 2 % | 2.437 | 0.049 |
|  |  | Custos directos |  |  | 2.486 |

Resíduos:
- colocação: mt07ali001c; factor de resíduo 0.0045

## Recursos

**mt07ali001c** kg Aço NP EN 10162 S235JRC
Dados técnicos: Custo energético 9.830 MJ; Emissão de CO2 0.510 kg; Código LER 17 04 05; Massa do elemento 1 kg; Volume 0.000476 m3
