# Ponto singular para cobertura curva autoportante

- Propriedade do ficheiro: CYPE Ingenieros S.A.
- Formato: FIEBDC-3/2016
- Programa: Gerador de preços para construção civil. CYPE Ingenieros, S.A.
- Data: 10/06/2024
- Moeda: EUR
- Custos indirectos: 3 %
- IVA: 23 %

## E Estruturas

### EA Metálicas

#### EAQ Coberturas autoportantes

**EAQ011** m Ponto singular para cobertura curva autoportante.
Caleira para cobertura curva autoportante, com chapa dobrada de aço galvanizado pré-lacado, de 1,0 mm de espessura, 80 cm de desenvolvimento e 4 dobras. Inclusive acessórios de fixação das peças aos perfis autoportantes de chapa e vedante de base neutra monocomponente, para vedação de juntas.
Inclui: Marcação e colocação do remate. Fixação mecânica. Colocação da junta de estanquidade.
Critério de medição de projecto: Largura medida segundo documentação gráfica de Projecto, incrementada em 5 cm para cada lado.
Critério de medição de obra: Medir-se-á o comprimento realmente executado segundo especificações de Projecto, incluindo as entregas nos apoios.

| Código | Un | Descrição | Rendimento | Preço | Importância |
|---|---|---|---|---|---|
| mt12www030bcE | m | Chapa dobrada de aço galvanizado pré-lacado, de 1 mm de espessura, 80 cm de desenvolvimento e 4 dobras, para caleira. (material) | 1.07 | 19.21 | 20.555 |
| mt13ccg030d | Ud | Parafuso auto-roscante de 6,5x130 mm de aço galvanizado, com anilha. (material) | 8 | 0.35 | 2.800 |
| mt21vva011 | l | Vedante de base neutra monocomponente, para vedação de juntas; para aplicar com pistola. (material) | 0.025 | 14.13 | 0.353 |
| mo051 | h | Oficial de 1ª montador de painéis metálicos. (mão de obra) | 0.35 | 23.31 | 8.159 |
| mo098 | h | Ajudante de montador de painéis metálicos. (mão de obra) | 0.175 | 22.13 | 3.873 |
| % | % | Custos directos complementares | 2 % | 35.740 | 0.715 |
|  |  | Custos directos |  |  | 36.455 |

Resíduos:
- colocação: mt13ccg030d Parafuso auto-roscante de 6,5x130 mm de aço galvanizado, com anilha; factor de resíduo 0.0041129

## Recursos

**mt13ccg030d** Ud Parafuso auto-roscante de 6,5x130 mm de aço galvanizado, com anilha
Dados técnicos: Custo energético 0.642 MJ; Emissão de CO2 0.065 kg; Código LER 17 04 05; Massa do elemento 0.0248 kg; Volume 0.000012 m3
Resíduos:
- embalagem: re150101 Embalagens de papel e cartão. (componente de resíduo); rendimento 0.001 kg; Código LER 15 01 01; Massa do elemento 1 kg; Volume 0.001333 m3
