# Ponto singular para cobertura curva autoportante

- Propriedade do ficheiro: CYPE Ingenieros S.A.
- Formato: FIEBDC-3/2016
- Programa: Gerador de preços para construção civil. CYPE Ingenieros, S.A.
- Data: 10/06/2024
- Moeda: EUR
- Custos indirectos: 3 %
- IVA: 23 %

## E Estruturas

### EA Metálicas

#### EAQ Coberturas autoportantes

**EAQ011** m Ponto singular para cobertura curva autoportante.
Remate lateral para cobertura curva autoportante, com chapa dobrada curvada de aço galvanizado, de 1,0 mm de espessura, 30 cm de desenvolvimento e 4 dobras, com junta de estanquidade. Inclusive acessórios de fixação das peças aos perfis autoportantes de chapa e vedante de base neutra monocomponente, para vedação de juntas.
Inclui: Marcação e colocação do remate. Fixação mecânica. Colocação da junta de estanquidade.
Critério de medição de projecto: Comprimento medido em projecção horizontal, segundo documentação gráfica de Projecto.
Critério de medição de obra: Medir-se-á, em projecção horizontal, o comprimento realmente executado segundo especificações de Projecto.

| Código | Un | Descrição | Rendimento | Preço | Importância |
|---|---|---|---|---|---|
| mt12www035n | m | Chapa dobrada curvada de aço galvanizado, de 1 mm de espessura, 30 cm de desenvolvimento e 4 dobras, para remate lateral. (material) | 1.07 | 5.47 | 5.853 |
| mt13ccg030d | Ud | Parafuso auto-roscante de 6,5x130 mm de aço galvanizado, com anilha. (material) | 6 | 0.35 | 2.100 |
| mt21vva011 | l | Vedante de base neutra monocomponente, para vedação de juntas; para aplicar com pistola. (material) | 0.025 | 14.13 | 0.353 |
| mt13ccg040 | m | Junta de estanquidade para chapas perfiladas de aço. (material) | 1 | 2.66 | 2.660 |
| mo051 | h | Oficial de 1ª montador de painéis metálicos. (mão de obra) | 0.3 | 23.31 | 6.993 |
| mo098 | h | Ajudante de montador de painéis metálicos. (mão de obra) | 0.15 | 22.13 | 3.320 |
| % | % | Custos directos complementares | 2 % | 21.279 | 0.426 |
|  |  | Custos directos |  |  | 21.705 |

Resíduos:
- colocação: mt13ccg030d Parafuso auto-roscante de 6,5x130 mm de aço galvanizado, com anilha; factor de resíduo 0.0041129

## Recursos

**mt13ccg030d** Ud Parafuso auto-roscante de 6,5x130 mm de aço galvanizado, com anilha
Dados técnicos: Custo energético 0.642 MJ; Emissão de CO2 0.065 kg; Código LER 17 04 05; Massa do elemento 0.0248 kg; Volume 0.000012 m3
Resíduos:
- embalagem: re150101 Embalagens de papel e cartão. (componente de resíduo); rendimento 0.001 kg; Código LER 15 01 01; Massa do elemento 1 kg; Volume 0.001333 m3
