# Ancoragem mecânica por aparafusamento sobre a fundação de pilar pré-fabricado de betão

- Propriedade do ficheiro: CYPE Ingenieros S.A.
- Formato: FIEBDC-3/2016
- Programa: Gerador de preços para construção civil. CYPE Ingenieros, S.A.
- Data: 10/06/2024
- Moeda: EUR
- Custos indirectos: 3 %
- IVA: 23 %

## E Estruturas

### EP Pré-fabricadas de betão

#### EPS Pilares

**EPS020** Ud Ancoragem mecânica por aparafusamento sobre a fundação de pilar pré-fabricado de betão.
Ancoragem mecânica sobre a fundação de pilar pré-fabricado de betão de 50x40 cm, com 6 parafusos de aço de alta resistência de 39 mm de diâmetro e 70 cm de comprimento, com limite elástico 780 N/mm².
Inclui: Implantação da posição da ancoragem. Colocação dos parafusos e aparafusamento dos mesmos.
Critério de medição de projecto: Número de unidades previstas, segundo documentação gráfica de Projecto.
Critério de medição de obra: Medir-se-á o número de unidades realmente executadas segundo especificações de Projecto.

| Código | Un | Descrição | Rendimento | Preço | Importância |
|---|---|---|---|---|---|
| mt07aav060i | Ud | Parafuso de aço de alta resistência, qualidade 8.8 segundo EN ISO 898-1, de 39 mm de diâmetro e 70 cm de comprimento, com limite elástico 780 N/mm², com porcas e anilhas, para ancoragem de elementos pré-fabricados de betão. (material) | 6 | 25.9 | 155.400 |
| mo020 | h | Oficial de 1ª construção. (mão de obra) | 0.55 | 22.68 | 12.474 |
| mo112 | h | Operário especializado construção. (mão de obra) | 0.55 | 21.98 | 12.089 |
| % | % | Custos directos complementares | 2 % | 179.963 | 3.599 |
|  |  | Custos directos |  |  | 183.562 |

## Recursos

**mt07aav060i** Ud Parafuso de aço de alta resistência
Dados técnicos: Custo energético 90.534 MJ; Emissão de CO2 4.699 kg; Código LER 17 04 05; Massa do elemento 9.2 kg; Volume 0.004381 m3
Resíduos:
- embalagem: re150101 Embalagens de papel e cartão. (componente de resíduo); rendimento 0.002 kg; Código LER 15 01 01; Massa do elemento 1 kg; Volume 0.001333 m3
- embalagem: re170203 Plástico. (componente de resíduo); rendimento 0.001 kg; Código LER 17 02 03; Massa do elemento 1 kg; Volume 0.001667 m3
