# Ponto singular para revestimento exterior de fachada ventilada, de placas de lã mineral comprimida. Sistema "ROCKPANEL"

- Propriedade do ficheiro: CYPE Ingenieros S.A.
- Formato: FIEBDC-3/2016
- Programa: Gerador de preços para construção civil. CYPE Ingenieros, S.A.
- Data: 09/06/2025
- Moeda: EUR
- Custos indirectos: 3 %
- IVA: 23 %

## F Fachadas, divisões e protecções

### FA Fachadas ventiladas

#### FAL Revestimento exterior de placas de lã mineral comprimida

**FAL011** m Ponto singular para revestimento exterior de fachada ventilada, de placas de lã mineral comprimida. Sistema "ROCKPANEL".
Esquina exterior com junta a meia esquadria para revestimento exterior de fachada ventilada, de placas de lã mineral comprimida, sistema "ROCKPANEL".
Inclui: Marcação e colocação do remate. Fixação mecânica.
Critério de medição de projecto: Comprimento medido em verdadeira magnitude, segundo documentação gráfica de Projecto.
Critério de medição de obra: Medir-se-á, em verdadeira magnitude, o comprimento realmente executado segundo especificações de Projecto.

| Código | Un | Descrição | Rendimento | Preço | Importância |
|---|---|---|---|---|---|
| mo052 | h | Oficial de 1ª montador de sistemas de fachadas pré-fabricadas. (mão de obra) | 0.86 | 25.32 | 21.775 |
| mo099 | h | Ajudante de montador de sistemas de fachadas pré-fabricadas. (mão de obra) | 0.86 | 24.04 | 20.674 |
| % | % | Custos directos complementares | 2 % | 42.449 | 0.849 |
|  |  | Custos directos |  |  | 43.298 |
