# Parede de placas de gesso laminado de alta resistência à humidade. Sistema WAB "PLADUR"

- Propriedade do ficheiro: CYPE Ingenieros S.A.
- Formato: FIEBDC-3/2016
- Programa: Gerador de preços para construção civil. CYPE Ingenieros, S.A.
- Data: 09/06/2025
- Moeda: EUR
- Custos indirectos: 3 %
- IVA: 23 %

## F Fachadas, divisões e protecções

### FB Paredes divisórias de placas

#### FBY De placas de gesso laminado

**FBY162** m² Parede de placas de gesso laminado de alta resistência à humidade. Sistema WAB "PLADUR".
Parede múltipla sistema 98 (48-45) MW "PLADUR" (4 com resistência ao fogo, com baixa absorção superficial de água e de alta resistência ao impacto), de 98 mm de espessura total, com nível de qualidade do acabamento Q2, formado por uma estrutura simples de perfis de chapa de aço galvanizado de 48 mm de largura, à base de montantes (elementos verticais) separados 400 mm entre si, com disposição normal "N" e canais (elementos horizontais), à qual se aparafusam quatro placas no total (duas placas tipo com resistência ao fogo, com baixa absorção superficial de água e de alta resistência ao impacto em cada face, de 12,5 mm de espessura cada placa); isolamento sonoro através de painel semi-rígido de lã mineral, espessura 45 mm, segundo EN 13162, na alma. Inclusive banda estanque autocolante "PLADUR"; parafusos para a fixação das placas; fita microperfurada de papel com reforço metálico "PLADUR" e massa de secagem Pregywab PE Lista al uso "PLADUR", fita microperfurada de papel 150 SINIAT "PLADUR".
Critérios considerados na determinação do preço da unidade de obra: O preço inclui a resolução de encontros e pontos singulares.
Inclui: Marcação e traçado na laje inferior e na superior das paredes a realizar. Colocação de banda de estanquidade e canais inferiores, sobre pavimento finalizado ou base de assentamento. Colocação de banda de estanquidade e canais superiores, sob lajes. Colocação e fixação dos montantes sobre os elementos horizontais. Corte das placas. Fixação das placas para o fecho de uma das faces da parede. Colocação dos painéis de lã mineral entre os montantes. Fixação das placas para o fecho da segunda face da parede. Implantação das caixas de mecanismos eléctricos e de passagem de instalações, e perfuração posterior das placas. Tratamento de juntas.
Critério de medição de projecto: Superfície medida segundo documentação gráfica de Projecto, sem duplicar esquinas nem encontros, descontando as aberturas de superfície maior de 8 m² e a metade das aberturas para as de superfície entre 5 e 8 m².
Critério de medição de obra: Medir-se-á a superfície realmente executada segundo especificações de Projecto, sem duplicar esquinas nem encontros, descontando as aberturas de superfície maior de 8 m² e a metade das aberturas para as de superfície entre 5 e 8 m².

| Código | Un | Descrição | Rendimento | Preço | Importância |
|---|---|---|---|---|---|
| mt12pip020j | m | Banda estanque autocolante de espuma de poliuretano de células fechadas "PLADUR", de 3 mm de espessura e 46 mm de largura, resistência térmica 0,10 m²°C/W, condutibilidade térmica 0,034 W/(m°C). (material) | 1.72 | 0.21 | 0.361 |
| mt12pfp014c | m | Canal C 48/47 XL Z5 "PLADUR", de 48 mm de largura, de aço galvanizado DX51D, segundo EN 14195. (material) | 0.95 | 2.24 | 2.128 |
| mt12pfp024c | m | Montante M 48/45 XL Z5 "PLADUR", de 48 mm de largura, de aço galvanizado DX51D, segundo EN 14195. (material) | 3.5 | 2.28 | 7.980 |
| mt16lra060b | m² | Painel semi-rígido de lã mineral, espessura 45 mm, segundo EN 13162, Euroclasse A1 de reacção ao fogo segundo NP EN 13501-1 e factor de resistência à difusão do vapor de água 1. (material) | 1.05 | 5.74 | 6.027 |
| mt12psp014c | m² | Placa de gesso laminado reforçada com tecido de fibra GM-FH1I / EN 15283-1 - 1200 / 2600 / 12,5 / com os bordos longitudinais afinados, com resistência ao fogo, com baixa absorção superficial de água e de alta resistência ao impacto WAB "PLADUR", Euroclasse A2-s1, d0 de reacção ao fogo, segundo NP EN 13501-1. (material) | 4.2 | 22.8 | 95.760 |
| mt12ptp014d | Ud | Parafuso autoperfurante de aço galvanizado, PM Z5 3,5x25 "PLADUR", com cabeça de trombeta e ponta afiada, com tratamento anticorrosão; para a fixação de placas de gesso laminado a perfis metálicos de até 0,75 mm de espessura. (material) | 21 | 0.03 | 0.630 |
| mt12ptp014c | Ud | Parafuso autoperfurante de aço galvanizado, PM Z5 3,5x45 "PLADUR", com cabeça de trombeta e ponta afiada, com tratamento anticorrosão; para a fixação de placas de gesso laminado a perfis metálicos de até 0,75 mm de espessura. (material) | 42 | 0.06 | 2.520 |
| mt12ptp010hh | Ud | Parafuso autoperfurante de aço zincado, MM 3,5x9,5 "PLADUR", de cabeça redonda e ponta de broca; para a ligação de perfis metálicos de até 2,25 mm de espessura. (material) | 3 | 0.01 | 0.030 |
| mt12pep014c | kg | Massa de secagem Pregywab PE Lista al uso "PLADUR", 3A, cor branca, com aditivo hidrófugo, Euroclasse A2-s1, d0 de reacção ao fogo, segundo NP EN 13501-1, intervalo de temperatura de trabalho de 5 a 35°C, para aplicação manual com fita de juntas, segundo EN 13963. (material) | 1.22 | 1.8 | 2.196 |
| mt12pip014b | m | Fita microperfurada de papel 150 SINIAT "PLADUR", de 51 mm de largura, segundo EN 13963. (material) | 6.3 | 0.06 | 0.378 |
| mt12pip010qa | m | Fita microperfurada de papel com reforço metálico "PLADUR", de 50 mm de largura e 0,215 mm de espessura, segundo NP EN 14353. (material) | 0.3 | 0.39 | 0.117 |
| mo053 | h | Oficial de 1ª montador de pré-fabricados interiores. (mão de obra) | 0.388 | 25.32 | 9.824 |
| mo100 | h | Ajudante de montador de pré-fabricados interiores. (mão de obra) | 0.388 | 24.04 | 9.328 |
| % | % | Custos directos complementares | 2 % | 137.279 | 2.746 |
|  |  | Custos directos |  |  | 140.025 |

Resíduos:
- colocação: mt12pip020j; factor de resíduo 0.06
- colocação: mt16lra060b; factor de resíduo 0.048
- colocação: mt12pip010qa; factor de resíduo 0.0439394

## Recursos

**mt12pip020j** m Banda estanque autocolante de espuma de poliuretano de células fechadas "PLADUR"
Dados técnicos: Custo energético 1.495 MJ; Emissão de CO2 0.073 kg; Código LER 17 06 04; Massa do elemento 0.0097 kg; Volume 0.000016 m3
Resíduos:
- embalagem: re170203 Plástico. (componente de resíduo); rendimento 0.001 kg; Código LER 17 02 03; Massa do elemento 1 kg; Volume 0.001667 m3

**mt16lra060b** m² Painel semi-rígido de lã mineral
Dados técnicos: Custo energético 49.135 MJ; Emissão de CO2 1.330 kg; Código LER 17 06 04; Massa do elemento 0.81 kg; Volume 0.00135 m3
Resíduos:
- embalagem: re170203 Plástico; rendimento 0.024 kg

**mt12pip010qa** m Fita microperfurada de papel com reforço metálico "PLADUR"
Dados técnicos: Custo energético 0.085 MJ; Emissão de CO2 0.011 kg; Código LER 20 01 01; Massa do elemento 0.0066 kg; Volume 0.000009 m3
