# Sistema "CORTIZO" de fachada cortina de alumínio

- Propriedade do ficheiro: CYPE Ingenieros S.A.
- Formato: FIEBDC-3/2016
- Programa: Gerador de preços para construção civil. CYPE Ingenieros, S.A.
- Data: 09/06/2025
- Moeda: EUR
- Custos indirectos: 3 %
- IVA: 23 %

## F Fachadas, divisões e protecções

### FM Fachadas cortina

#### FMY Sistemas de fachada cortina

**FMY010** m² Sistema "CORTIZO" de fachada cortina de alumínio.
Fachada cortina de alumínio realizada através do sistema Fachada ST 52, de "CORTIZO", com estrutura portante calculada para uma sobrecarga máxima devida à acção do vento de 60 kg/m², composta por uma retícula com uma separação entre montantes de 150 cm e uma distância entre eixos das lajes ou pontos de ancoragem de 300 cm, compreendendo 3 divisões entre pisos. Montantes de secção 175x52 mm, anodizado; travessas de 70,5x52 mm (Iy=23,46 cm4), anodizado; perfil caixilho sem ruptura de ponte térmica, anodizado; com fachada composta por: um 40% de superfície opaca com envidraçado exterior, (parapeitos, alturas de laje e tectos falsos), formada por painel de chapa de alumínio, de 9 mm de espessura total, acabamento lacado cor branca, formado por lâmina de alumínio de 0,7 mm e alma isolante de poliestireno extrudido (densidade 35 kg/m³) e vidro temperado de controlo solar, de cor, de 10 mm de espessura, classificação de prestações 1C1; 60% de superfície transparente fixa realizada com vidro duplo temperado de controlo solar, conjunto constituído por vidro exterior temperado, de controlo solar, cor azul de 6 mm, câmara de ar desidratada com perfil separador de alumínio e dupla vedação perimetral com silicone, de 6 mm, e vidro interior Float incolor de 6 mm de espessura; 18 mm de espessura total. Inclusive acessórios de fachadas cortina para o sistema Fachada ST 52 "CORTIZO"; silicone neutro Elastosil 605 "SIKA" para a vedação da zona opaca; ancoragens de fixação de aço, compostas por placa unida à laje e cantoneira para fixação de montantes ao edifício; chapa de alumínio de 1,5 mm de espessura para a realização dos remates de fachada à obra.
Inclui: Preparação das bases de fixação para receber os sistemas de ancoragem da fachada cortina. Marcação dos eixos primários do travejamento. Fixação prévia à estrutura do edifício dos eixos primários do travejamento. Alinhamento, aprumo e nivelação dos perfis primários. Fixação definitiva do travejamento primário. Preparação do sistema de recepção do travejamento secundário. Alinhamento, aprume e nivelação dos perfis secundários. Fixação definitiva da estrutura secundária. Colocação, montagem e ajuste do vidro aos perfis. Vedação final de estanquidade.
Critério de medição de projecto: Superfície medida segundo documentação gráfica de Projecto.
Critério de medição de obra: Medir-se-á a superfície realmente executada segundo especificações de Projecto.

| Código | Un | Descrição | Rendimento | Preço | Importância |
|---|---|---|---|---|---|
| mt25mcc010p | m | Montante de alumínio, "CORTIZO", de 175x52 mm (Ix= 1171,67 cm4), acabamento anodizado, inclusive junta central de estanquidade e juntas interiores de montante, provido de canal de drenagem e ventilação. (material) | 0.667 | 77.79 | 51.886 |
| mt25mcc020a | m | Travessão de alumínio, "CORTIZO", de 70,5x52 mm (Iy = 23,46 cm4), acabamento anodizado, inclusive junta central de estanquidade e juntas interiores de travessão, provido de canal de drenagem e ventilação. (material) | 1.333 | 38.29 | 51.041 |
| mt25mcc030a | m | Perfil caixilho de alumínio, sistema Fachada ST 52, "CORTIZO", acabamento anodizado, inclusive perfil anodizado especial para a colagem do vidro e junta exterior da folha. (material) | 3.333 | 10.4 | 34.663 |
| mt25mcc100a | Ud | Repercussão, por m², de acessórios de fachadas cortina para o sistema Fachada ST 52 "CORTIZO", elementos de ancoragem e fixação e remates a obra. (material) | 1 | 20.63 | 20.630 |
| mt21veg040yaca | m² | Vidro duplo temperado de controlo solar, cor azul, 6/6/6, conjunto constituído por vidro exterior temperado, de controlo solar, cor azul de 6 mm, câmara de ar desidratada com perfil separador de alumínio e dupla vedação perimetral, de 6 mm, e vidro interior Float incolor de 6 mm de espessura; 18 mm de espessura total. (material) | 0.604 | 126.71 | 76.533 |
| mt25mco045a | m² | Painel de chapa de alumínio, de 9 mm de espessura total, acabamento lacado cor branca, formado por lâmina de alumínio de 0,7 mm e alma isolante de poliestireno extrudido (densidade 35 kg/m³). (material) | 0.402 | 27.16 | 10.918 |
| mt21vtt030f | m² | Vidro de silicato sodo cálcico temperado de controlo solar, de cor, de 10 mm de espessura, classificação de prestações 1C1, segundo EN 12600. Segundo NP EN 12150-1. (material) | 0.402 | 81.1 | 32.602 |
| mt21sik020a | Ud | Cartucho de silicone sintético incolor, de 310 ml (rendimento aproximado em juntas de estanquidade de 2 m por cartucho). (material) | 1.05 | 2.67 | 2.804 |
| mt21sik020b | Ud | Cartucho de silicone sintético de cor, de 310 ml (rendimento aproximado em juntas de estanquidade de 2 m por cartucho). (material) | 0.7 | 2.67 | 1.869 |
| mt21sik030 | Ud | Repercussão por m² de vedante estrutural bicomponente à base de silicone. (material) | 0.63 | 21 | 13.230 |
| mt21vva021 | Ud | Material auxiliar para a colocação de vidros. (material) | 1 | 1.26 | 1.260 |
| mo018 | h | Oficial de 1ª serralheiro. (mão de obra) | 0.7 | 24.96 | 17.472 |
| mo059 | h | Ajudante de serralheiro. (mão de obra) | 1.1 | 24.11 | 26.521 |
| mo049 | h | Oficial de 1ª montador de fachada cortina. (mão de obra) | 1.4 | 25.32 | 35.448 |
| mo096 | h | Ajudante de montador de fachada cortina. (mão de obra) | 2 | 24.04 | 48.080 |
| % | % | Custos directos complementares | 2 % | 424.957 | 8.499 |
|  |  | Custos directos |  |  | 433.456 |

Resíduos:
- colocação: mt25mcc100a; factor de resíduo 0.006
- colocação: mt21veg040yaca; factor de resíduo 0.0055
- colocação: mt25mco045a; factor de resíduo 0.024
- colocação: mt21vtt030f; factor de resíduo 0.00562732
- colocação: mt21sik020a Cartucho de silicone sintético incolor, de 310 ml (rendimento aproximado em juntas de estanquidade de 2 m por cartucho); factor de resíduo 0.06
- colocação: mt21sik020b Cartucho de silicone sintético de cor, de 310 ml (rendimento aproximado em juntas de estanquidade de 2 m por cartucho); factor de resíduo 0.06

## Recursos

**mt25mcc010p** m Montante de alumínio
Dados técnicos: Custo energético 919.994 MJ; Emissão de CO2 68.952 kg
Resíduos:
- embalagem: re150101 Embalagens de papel e cartão. (componente de resíduo); rendimento 0.013 kg; Código LER 15 01 01; Massa do elemento 1 kg; Volume 0.001333 m3
- embalagem: re170201 Madeira. (componente de resíduo); rendimento 0.007 kg; Código LER 17 02 01; Massa do elemento 1 kg; Volume 0.000909 m3
- embalagem: re170203 Plástico. (componente de resíduo); rendimento 0.009 kg; Código LER 17 02 03; Massa do elemento 1 kg; Volume 0.001667 m3
- embalagem: re170604 Materiais de isolamento não abrangidos em 17 06 01 e 17 06 03. (componente de resíduo); rendimento 0.002 kg; Código LER 17 06 04; Massa do elemento 1 kg; Volume 0.001667 m3

**mt25mcc020a** m Travessão de alumínio
Dados técnicos: Custo energético 217.041 MJ; Emissão de CO2 16.191 kg
Resíduos:
- embalagem: re150101 Embalagens de papel e cartão; rendimento 0.013 kg
- embalagem: re170201 Madeira; rendimento 0.007 kg
- embalagem: re170203 Plástico; rendimento 0.009 kg
- embalagem: re170604 Materiais de isolamento não abrangidos em 17 06 01 e 17 06 03; rendimento 0.002 kg

**mt25mcc030a** m Perfil caixilho de alumínio
Dados técnicos: Custo energético 109.983 MJ; Emissão de CO2 8.169 kg
Resíduos:
- embalagem: re150101 Embalagens de papel e cartão; rendimento 0.012 kg
- embalagem: re170201 Madeira; rendimento 0.006 kg
- embalagem: re170203 Plástico; rendimento 0.008 kg
- embalagem: re170604 Materiais de isolamento não abrangidos em 17 06 01 e 17 06 03; rendimento 0.001 kg

**mt25mcc100a** Ud Repercussão, por m²
Dados técnicos: Custo energético 28.058 MJ; Emissão de CO2 1.173 kg; Código LER 17 04 05; Massa do elemento 1.72 kg; Volume 0.000819 m3
Resíduos:
- embalagem: re170203 Plástico; rendimento 0.04 kg

**mt21veg040yaca** m² Vidro duplo temperado de controlo solar
Dados técnicos: Custo energético 421.446 MJ; Emissão de CO2 31.237 kg; Código LER 17 02 02; Massa do elemento 30 kg; Volume 0.03 m3
Resíduos:
- embalagem: re170604 Materiais de isolamento não abrangidos em 17 06 01 e 17 06 03; rendimento 0.016 kg

**mt25mco045a** m² Painel de chapa de alumínio
Dados técnicos: Custo energético 239.807 MJ; Emissão de CO2 16.116 kg; Código LER 17 04 02; Massa do elemento 2.2 kg; Volume 0.001467 m3
Resíduos:
- embalagem: re170203 Plástico; rendimento 0.032 kg

**mt21vtt030f** m² Vidro de silicato sodo cálcico temperado de controlo solar
Dados técnicos: Custo energético 351.342 MJ; Emissão de CO2 26.037 kg; Código LER 17 02 02; Massa do elemento 25 kg; Volume 0.025 m3
Resíduos:
- embalagem: re170604 Materiais de isolamento não abrangidos em 17 06 01 e 17 06 03; rendimento 0.016 kg

**mt21sik020a** Ud Cartucho de silicone sintético incolor, de 310 ml (rendimento aproximado em juntas de estanquidade de 2 m por cartucho)
Dados técnicos: Custo energético 87.088 MJ; Emissão de CO2 3.667 kg; Código LER 17 09 04; Massa do elemento 0.45 kg; Volume 0.0003 m3
Resíduos:
- embalagem: re170203 Plástico; rendimento 0.1 kg

**mt21sik020b** Ud Cartucho de silicone sintético de cor, de 310 ml (rendimento aproximado em juntas de estanquidade de 2 m por cartucho)
Dados técnicos: Custo energético 87.088 MJ; Emissão de CO2 3.667 kg; Código LER 17 09 04; Massa do elemento 0.45 kg; Volume 0.0003 m3
Resíduos:
- embalagem: re170203 Plástico; rendimento 0.1 kg
