# Parede móvel acústica

- Propriedade do ficheiro: CYPE Ingenieros S.A.
- Formato: FIEBDC-3/2016
- Programa: Gerador de preços para construção civil. CYPE Ingenieros, S.A.
- Data: 03/07/2024
- Moeda: EUR
- Custos indirectos: 3 %
- IVA: 23 %

## F Fachadas, divisões e protecções

### FO Divisórias e paredes móveis

#### FOM Modulares

**FOM030** m² Parede móvel acústica.
Parede móvel acústica, de suspensão simples, composta por módulos cegos independentes ensamblados entre si, de entre 3500 e 4000 mm de altura e entre 800 e 1200 mm de largura máxima, com sistema de correr com calha superior, sem guia inferior, formados por: painéis exteriores de painel aglomerado hidrófugo, revestido em ambas as faces com folha de madeira de sapeli rameado, de 16 mm de espessura e isolante interior com painel semi-rígido de lã mineral, de 50 mm de espessura, densidade 40 kg/m³; e por uma estrutura interna dupla formada por um caixilho autoportante de alumínio anodizado, de 100 mm de espessura, como suporte de mecanismos interiores e guias de desgaste, e um caixilho perimetral telescópico de alumínio, como suporte de juntas acústicas verticais com bandas magnéticas. Incluindo portas embebidas no painel; mecanismo com guias superiores; deslizamento através de roldanas de quatro rolamentos poliméricos axiais; guia de alumínio lacado suspensa da laje; suporte de parede; ferragem; travão e batente, pernos de 80 mm, de aço inoxidável e puxadores de aço inoxidável, colocados a ambos os lados. Totalmente montado e terminado segundo desenhos do projecto.
Inclui: Marcação dos pontos de fixação. Aprumo, nivelamento e fixação dos perfis que formam o sistema de correr. Colocação e fixação dos módulos.
Critério de medição de projecto: Superfície medida segundo documentação gráfica de Projecto.
Critério de medição de obra: Medir-se-á a superfície realmente executada segundo especificações de Projecto.

| Código | Un | Descrição | Rendimento | Preço | Importância |
|---|---|---|---|---|---|
| mt22tma020Gd | m² | Parede móvel acústica, de suspensão simples, composta por módulos cegos independentes ensamblados entre si, de entre 3500 e 4000 mm de altura e entre 800 e 1200 mm de largura máxima, com sistema de correr com calha superior, sem guia inferior, formados por: painéis exteriores de painel aglomerado hidrófugo, revestido em ambas as faces com folha de madeira de sapeli rameado, de 16 mm de espessura e isolante interior com painel semi-rígido de lã mineral, de 50 mm de espessura, densidade 40 kg/m³; e por uma estrutura interna dupla formada por um caixilho autoportante de alumínio anodizado, de 100 mm de espessura, como suporte de mecanismos interiores e guias de desgaste, e um caixilho perimetral telescópico de alumínio, como suporte de juntas acústicas verticais com bandas magnéticas. (material) | 1 | 514.53 | 514.530 |
| mo011 | h | Oficial de 1ª montador. (mão de obra) | 0.5 | 23.31 | 11.655 |
| mo080 | h | Ajudante de montador. (mão de obra) | 0.5 | 22.13 | 11.065 |
| % | % | Custos directos complementares | 2 % | 537.250 | 10.745 |
|  |  | Custos directos |  |  | 547.995 |

Resíduos:
- colocação: mt22tma020Gd; factor de resíduo 0.006

## Recursos

**mt22tma020Gd** m² Parede móvel acústica
Dados técnicos: Custo energético 1547.983 MJ; Emissão de CO2 50.518 kg; Código LER 17 02 01; Massa do elemento 34.6 kg; Volume 0.031455 m3
Resíduos:
- embalagem: re170203 Plástico. (componente de resíduo); rendimento 0.032 kg; Código LER 17 02 03; Massa do elemento 1 kg; Volume 0.001667 m3
