# Reforço para sistema ETICS "GRUPO PUMA" de isolamento térmico pelo exterior de fachadas

- Propriedade do ficheiro: CYPE Ingenieros S.A.
- Formato: FIEBDC-3/2016
- Programa: Gerador de preços para construção civil. CYPE Ingenieros, S.A.
- Data: 30/10/2025
- Moeda: EUR
- Custos indirectos: 3 %
- IVA: 23 %

## F Fachadas, divisões e protecções

### FS Fachadas ETICS

#### FSM Revestimento contínuo mineral ou sintético

**FSM024** m² Reforço para sistema ETICS "GRUPO PUMA" de isolamento térmico pelo exterior de fachadas.
Camada adicional de reforço para o sistema Traditerm EPS "GRUPO PUMA", com ETA 07/0054, através da aplicação de uma camada de argamassa de 2 mm de espessura mínima, realizada com argamassa Traditerm "GRUPO PUMA", aplicada manualmente, armada com malha de fibra de vidro, anti-álcalis, Traditerm Refuerzo "GRUPO PUMA", de 6x6 mm de vão de malha, de 0,9 mm de espessura e de 330 g/m² de massa superficial, sem sobrepor; aplicada em zonas susceptíveis de impacto desde o arranque do sistema, sobre o painel isolante e antes da camada de regularização.
Critérios considerados na determinação do preço da unidade de obra: O preço inclui a execução dos remates nos encontros com paramentos, revestimentos ou outros elementos assentes na sua superfície.
Inclui: Aplicação de uma primeira camada de argamassa sobre o painel isolante. Colocação da malha de reforço. Aplicação de uma segunda camada de argamassa sobre a malha de reforço. Resolução de pontos singulares.
Critério de medição de projecto: Superfície medida segundo documentação gráfica de Projecto, descontando as aberturas de superfície maior de 1 m², adicionando em alternativa a superfície da parte interior da abertura, correspondente ao desenvolvimento de ombreiras e padieiras.
Critério de medição de obra: Medir-se-á a superfície realmente executada segundo especificações de Projecto, descontando as aberturas de superfície maior de 1 m², adicionando em alternativa a superfície da parte interior da abertura, correspondente ao desenvolvimento de ombreiras e padieiras.

| Código | Un | Descrição | Rendimento | Preço | Importância |
|---|---|---|---|---|---|
| mt28mop030va | kg | Argamassa tipo GP W2, segundo EN 998-1 Traditerm "GRUPO PUMA", impermeável à água da chuva, permeável ao vapor de água e não propagador da chama, para aplicar com palustra, para aderir os painéis isolantes e como camada base, prévia amassadura com água. (material) | 2.25 | 0.77 | 1.733 |
| mt28mop050f | m² | Malha de fibra de vidro, anti-álcalis, Traditerm Refuerzo "GRUPO PUMA", de 6x6 mm de vão de malha, de 0,9 mm de espessura, de 330 g/m² de massa superficial e de 1x25 m, para armar argamassas. (material) | 1.1 | 6.37 | 7.007 |
| mo039 | h | Oficial de 1ª rebocador. (mão de obra) | 0.1 | 24.63 | 2.463 |
| mo079 | h | Ajudante de rebocador. (mão de obra) | 0.1 | 24.04 | 2.404 |
| % | % | Custos directos complementares | 2 % | 13.607 | 0.272 |
|  |  | Custos directos |  |  | 13.879 |

Resíduos:
- colocação: mt28mop030va; factor de resíduo 0.07
- colocação: mt28mop050f; factor de resíduo 0.0541909

## Recursos

**mt28mop030va** kg Argamassa tipo GP W2
Dados técnicos: Custo energético 2.254 MJ; Emissão de CO2 0.184 kg; Código LER 17 09 04; Massa do elemento 1 kg; Volume 0.000667 m3
Resíduos:
- embalagem: re170203 Plástico. (componente de resíduo); rendimento 0.003 kg; Código LER 17 02 03; Massa do elemento 1 kg; Volume 0.001667 m3

**mt28mop050f** m² Malha de fibra de vidro
Dados técnicos: Custo energético 25.438 MJ; Emissão de CO2 1.248 kg; Código LER 17 02 03; Massa do elemento 0.33 kg; Volume 0.00055 m3
Resíduos:
- embalagem: re170203 Plástico; rendimento 0.024 kg
