# Sistema ETICS Propam Term 50 "MOLINS" de isolamento térmico pelo exterior de fachadas

- Propriedade do ficheiro: CYPE Ingenieros S.A.
- Formato: FIEBDC-3/2016
- Programa: Gerador de preços para construção civil. CYPE Ingenieros, S.A.
- Data: 09/06/2025
- Moeda: EUR
- Custos indirectos: 3 %
- IVA: 23 %

## F Fachadas, divisões e protecções

### FS Fachadas ETICS

#### FSM Revestimento contínuo mineral ou sintético

**FSM072** m² Sistema ETICS Propam Term 50 "MOLINS" de isolamento térmico pelo exterior de fachadas.
Isolamento térmico pelo exterior de fachadas, com o sistema Propam Term 50 "MOLINS", composto por: duas camadas da mesma espessura de argamassa de cal, isolante térmico e sonoro Propam Term 50 "MOLINS", monocomponente, de cor branca, aplicada manualmente, de 60 mm de espessura total, armada com malha de fibra de vidro anti-álcalis, Revat 110 "MOLINS", cor azul, de 10x10 mm de vão de malha, 110 g/m² de massa superficial e 0,75 mm de espessura; fixação mecânica da malha de fibra de vidro ao suporte com bucha de expansão e prego de polipropileno Propam Aisterm Tacos Fijación Soportes A,B,C "MOLINS"; camada de regularização de argamassa cola hidrófuga Propam Aisterm "MOLINS", de cor cinzento, armada com malha de fibra de vidro anti-álcalis, Propam Aisterm Malla Fibra Vidrio 160 "MOLINS", de cor branca, de 3,5x3,8 mm de vão de malha, 160 g/m² de massa superficial e 0,6 mm de espessura; camada de acabamento de 2 mm de espessura, de argamassa acrílica Revat Plas "MOLINS", cor Alabastro, acabamento afagado, sobre primário, Revat Film "MOLINS", de cor Alabastro. Inclusive perfis Propam Aisterm "MOLINS", para protecção de cantos, fita adesiva de pintor para protecção da caixilharia, massa elastomérica monocomponente Betoflex M20 "MOLINS" e cordão de espuma de polietileno expandido de células fechadas Roundex "MOLINS" para vedação de juntas.
Critérios considerados na determinação do preço da unidade de obra: O preço inclui a execução dos remates nos encontros com paramentos, revestimentos ou outros elementos assentes na sua superfície.
Inclui: Preparação da superfície suporte. Aplicação da argamassa termo-isolante e colocação da malha de fibra de vidro na camada de isolamento. Colocação dos restantes perfis. Resolução dos pontos singulares. Aplicação da argamassa base e colocação da malha de fibra de vidro na camada de regularização. Formação de juntas. Aplicação da camada de acabamento. Vedação de juntas.
Critério de medição de projecto: Superfície medida segundo documentação gráfica de Projecto, descontando as aberturas de superfície maior de 1 m², adicionando em alternativa a superfície da parte interior da abertura, correspondente ao desenvolvimento de ombreiras e padieiras.
Critério de medição de obra: Medir-se-á a superfície realmente executada segundo especificações de Projecto, descontando as aberturas de superfície maior de 1 m², adicionando em alternativa a superfície da parte interior da abertura, correspondente ao desenvolvimento de ombreiras e padieiras.

| Código | Un | Descrição | Rendimento | Preço | Importância |
|---|---|---|---|---|---|
| mt28map080a | kg | Argamassa de cal, isolante térmico e sonoro Propam Term 50 "MOLINS", monocomponente, de cor branca, composta por aglomerantes hidráulicos, inertes seleccionados e aditivos especiais, leve, tixotrópica, impermeável à água e permeável ao vapor de água, para aplicar com palustra, CSI W1 T1, segundo EN 998-1. (material) | 10.8 | 3.29 | 35.532 |
| mt28map200a | m² | Malha de fibra de vidro anti-álcalis, Revat 110 "MOLINS", cor azul, de 10x10 mm de vão de malha, 110 g/m² de massa superficial, 0,75 mm de espessura e de 1x50 m, para armar argamassas. (material) | 1.1 | 2.4 | 2.640 |
| mt16pre100ld | Ud | Bucha de expansão de polipropileno, Propam Aisterm Tacos Fijación Soportes A,B,C "MOLINS", de 95 mm de comprimento, com, aro de estanquidade e prego de polipropileno para fixação de placas isolantes. (material) | 1 | 0.33 | 0.330 |
| mt28map010a | kg | Argamassa cola hidrófuga Propam Aisterm "MOLINS", de cor cinzento, composta de cimento, inertes seleccionados, aditivos específicos e resinas hidrófugas, impermeável à água e permeável ao vapor de água, para aderir e reforçar os painéis isolantes, e como camada base, prévia amassadura com água. (material) | 3.5 | 1.02 | 3.570 |
| mt28map200b | m² | Malha de fibra de vidro anti-álcalis, Propam Aisterm Malla Fibra Vidrio 160 "MOLINS", de cor branca, de 3,5x3,8 mm de vão de malha, 160 g/m² de massa superficial, 0,6 mm de espessura e de 1x50 m, para armar argamassas. (material) | 1.12 | 2 | 2.240 |
| mt28map040a | kg | Primário, Revat Film "MOLINS", de cor Alabastro, composto por resinas à base de copolímeros acrílico-estirénicos, cargas de granulometria controlada, pigmentos minerais e aditivos, impermeável à água da chuva e permeável ao vapor de água, para aplicar com trincha, rolo ou pistola. (material) | 0.25 | 5.66 | 1.415 |
| mt28map030ba | kg | Argamassa acrílica Revat Plas "MOLINS", cor Alabastro, acabamento afagado, composta por resinas de copolímeros acrílicos, inertes seleccionados e aditivos, impermeável à água da chuva e permeável ao vapor de água, para aplicar com pistola ou com palustra metálica ou de madeira, para revestimento de paramentos exteriores. (material) | 2.5 | 5.48 | 13.700 |
| mt27wav020a | m | Fita adesiva de pintor, de 25 mm de largura. (material) | 1.75 | 0.1 | 0.175 |
| mt28map340a | m | Perfil, Propam Aisterm "MOLINS", para protecção de cantos. (material) | 0.32 | 2.59 | 0.829 |
| mt15sjr010a | Ud | Cartucho de 300 cm³ de massa elastomérica monocomponente Betoflex M20 "MOLINS", à base de polímeros híbridos neutros (MS), com dureza Shore A aproximada de 40, segundo EN ISO 868 e alongamento na rotura >= 450%, segundo EN ISO 8339, de elasticidade permanente e cura rápida, pintável depois da secagem, com efeito anti-fúngico e resistente aos raios UV e a agentes químicos. (material) | 0.27 | 16.59 | 4.479 |
| mt15sjr020a | m | Cordão de espuma de polietileno expandido de células fechadas Roundex "MOLINS", de secção circular, de 6 mm de diâmetro, para o enchimento de fundo de junta. (material) | 0.336 | 0.12 | 0.040 |
| mo054 | h | Oficial de 1ª montador de isolamentos. (mão de obra) | 0.1 | 25.32 | 2.532 |
| mo101 | h | Ajudante de montador de isolamentos. (mão de obra) | 0.1 | 24.04 | 2.404 |
| mo039 | h | Oficial de 1ª rebocador. (mão de obra) | 0.6 | 24.63 | 14.778 |
| mo079 | h | Ajudante de rebocador. (mão de obra) | 0.6 | 24.04 | 14.424 |
| % | % | Custos directos complementares | 2 % | 99.088 | 1.982 |
|  |  | Custos directos |  |  | 101.070 |

Resíduos:
- colocação: mt28map080a; factor de resíduo 0.009349
- colocação: mt28map200a; factor de resíduo 0.055
- colocação: mt28map010a; factor de resíduo 0.019275
- colocação: mt28map200b; factor de resíduo 0.055
- colocação: mt28map030ba; factor de resíduo 0.039775
- colocação: mt27wav020a Fita adesiva de pintor, de 25 mm de largura; factor de resíduo 0.0441176
- colocação: mt28map340a Perfil, Propam Aisterm "MOLINS", para protecção de cantos; factor de resíduo 0.0275
- colocação: mt15sjr010a; factor de resíduo 0.03
- colocação: mt15sjr020a; factor de resíduo 0.06

## Recursos

**mt28map080a** kg Argamassa de cal
Dados técnicos: Custo energético 2.642 MJ; Emissão de CO2 0.223 kg; Código LER 17 01 01; Massa do elemento 1 kg; Volume 0.000667 m3
Resíduos:
- embalagem: re150101 Embalagens de papel e cartão. (componente de resíduo); rendimento 0.003 kg; Código LER 15 01 01; Massa do elemento 1 kg; Volume 0.001333 m3
- embalagem: re170201 Madeira. (componente de resíduo); rendimento 0.002 kg; Código LER 17 02 01; Massa do elemento 1 kg; Volume 0.000909 m3
- embalagem: re170203 Plástico. (componente de resíduo); rendimento 0.001 kg; Código LER 17 02 03; Massa do elemento 1 kg; Volume 0.001667 m3

**mt28map200a** m² Malha de fibra de vidro anti-álcalis
Dados técnicos: Custo energético 10.011 MJ; Emissão de CO2 0.493 kg; Código LER 17 02 03; Massa do elemento 0.11 kg; Volume 0.000183 m3
Resíduos:
- embalagem: re170203 Plástico; rendimento 0.024 kg

**mt16pre100ld** Ud Bucha de expansão de polipropileno
Dados técnicos: Custo energético 0.968 MJ; Emissão de CO2 0.090 kg
Resíduos:
- embalagem: re150101 Embalagens de papel e cartão; rendimento 0.072 kg

**mt28map010a** kg Argamassa cola hidrófuga Propam Aisterm "MOLINS"
Dados técnicos: Custo energético 2.466 MJ; Emissão de CO2 0.220 kg; Código LER 17 01 01; Massa do elemento 1 kg; Volume 0.000667 m3
Resíduos:
- embalagem: re150101 Embalagens de papel e cartão; rendimento 0.002 kg
- embalagem: re170201 Madeira; rendimento 0.001 kg

**mt28map200b** m² Malha de fibra de vidro anti-álcalis
Dados técnicos: Custo energético 13.504 MJ; Emissão de CO2 0.664 kg; Código LER 17 02 03; Massa do elemento 0.16 kg; Volume 0.000267 m3
Resíduos:
- embalagem: re170203 Plástico; rendimento 0.024 kg

**mt28map030ba** kg Argamassa acrílica Revat Plas "MOLINS"
Dados técnicos: Custo energético 15.053 MJ; Emissão de CO2 0.575 kg; Código LER 17 09 04; Massa do elemento 1 kg; Volume 0.000667 m3
Resíduos:
- embalagem: re170203 Plástico; rendimento 0.003 kg

**mt27wav020a** m Fita adesiva de pintor, de 25 mm de largura
Dados técnicos: Custo energético 0.002 MJ; Emissão de CO2 0.003 kg; Código LER 20 01 01; Massa do elemento 0.0034 kg; Volume 0.000005 m3

**mt28map340a** m Perfil, Propam Aisterm "MOLINS", para protecção de cantos
Dados técnicos: Custo energético 19.376 MJ; Emissão de CO2 0.962 kg; Código LER 17 02 03; Massa do elemento 0.2 kg; Volume 0.000333 m3

**mt15sjr010a** Ud Cartucho de 300 cm³ de massa elastomérica monocomponente Betoflex M20 "MOLINS"
Dados técnicos: Custo energético 73.444 MJ; Emissão de CO2 3.587 kg; Código LER 17 09 04; Massa do elemento 0.375 kg; Volume 0.00025 m3
Resíduos:
- embalagem: re170203 Plástico; rendimento 0.2 kg

**mt15sjr020a** m Cordão de espuma de polietileno expandido de células fechadas Roundex "MOLINS"
Dados técnicos: Custo energético 0.193 MJ; Emissão de CO2 0.008 kg; Código LER 17 06 04; Massa do elemento 0.0007 kg; Volume 0.000001 m3
Resíduos:
- embalagem: re170203 Plástico; rendimento 0.001 kg
