# Envidraçado curvo com perfis em "U" de vidro impresso translúcido, colocados em greca para parede simples

- Propriedade do ficheiro: CYPE INGENIEROS, S.A.
- Formato: FIEBDC-3/2002
- Moeda: EUR
- Custos indirectos: 3.00 %
- IVA: 23.00 %

**FUO010** m² Envidraçado curvo com perfis em "U" de vidro impresso translúcido, colocados em greca para parede simples.
Fornecimento e montagem de envidraçado curvo com perfis em "U" de vidro impresso translúcido, de 41+262+41 mm e 6 mm de espessura, colocados em greca para parede simples. Inclusive p/p de perfis perimetrais de alumínio (inferiores, superiores e verticais), guarnição com perfis de fecho nos lados verticais e horizontais, bandas de apoio em poliestireno, calços de cunhagem, separadores, peças de fixação de poliestireno e vedação elástica.
Inclui: Fixação do caixilho. Localização de bandas de apoio em perfil perimetral inferior. Colocação dos perfis e dos calços especiais de apoio e separação. Preenchimento inferior e superior dos perfis. Colocação dos perfis perimetrais de fecho. Vedação de juntas.
Critério de medição de projecto: Superfície medida segundo documentação gráfica de Projecto, sem duplicar esquinas nem encontros, descontando as aberturas de superfície maior de 3 m².
Critério de medição de obra: Medir-se-á a superfície realmente executada segundo especificações de Projecto, sem duplicar esquinas nem encontros, descontando as aberturas de superfície maior de 3 m².

| Código | Un | Descrição | Rendimento | Preço | Importância |
|---|---|---|---|---|---|
| mt21vcg010a | m² | Vidro impresso sem armar de perfil em U, incolor, inclusive p/p de perfis perimetrais, banda de apoio e calços de fixação. Segundo EN 572-7 e EN 572-9. (material) | 1.012 | 43.49 | 44.01 |
| mt21vva010 | m | Vedação de juntas mediante aplicação com pistola de silicone sintético incolor. (material) | 3.000 | 0.85 | 2.55 |
| mt21vva021 | Ud | Material auxiliar para a colocação de vidros. (material) | 2.000 | 1.26 | 2.52 |
| mo055 | h | Oficial de 1ª vidraceiro. (mão de obra) | 1.308 | 18.57 | 24.29 |
| mo110 | h | Ajudante de vidraceiro. (mão de obra) | 1.308 | 18.15 | 23.74 |
| % | % | Custos directos complementares | 2 % | 97.11 | 1.94 |
|  |  | Custos directos |  |  | 99.05 |
