# Perfil para junta de fracionamento, de alumínio

- Propriedade do ficheiro: CYPE Ingenieros S.A.
- Formato: FIEBDC-3/2016
- Programa: Gerador de preços para construção civil. CYPE Ingenieros, S.A.
- Data: 10/06/2024
- Moeda: EUR
- Custos indirectos: 3 %
- IVA: 23 %

## H Remates e trabalhos auxiliares

### HD Perfis decorativos

#### HDS Perfis para juntas entre pavimentos

**HDS060** m Perfil para junta de fracionamento, de alumínio.
Perfil em L para juntas de fracionamento, de alumínio anodizado, de 10 mm de largura, 10 mm de altura e 1,6 mm de espessura.
Inclui: Preparação da superfície suporte. Marcação. Corte e preparação. Nivelamento. Colocação e fixação. Limpeza final.
Critério de medição de projecto: Comprimento medido segundo documentação gráfica de Projecto. Não foi incrementada a medição por perdas, uma vez que na composição se considerou 5% a mais.
Critério de medição de obra: Medir-se-á o comprimento realmente executado segundo especificações de Projecto.

| Código | Un | Descrição | Rendimento | Preço | Importância |
|---|---|---|---|---|---|
| mt18jpc091ac | m | Perfil em L para juntas de fracionamento, de alumínio anodizado, de 10 mm de largura, 10 mm de altura e 1,6 mm de espessura. (material) | 1.05 | 5.78 | 6.069 |
| mo023 | h | Oficial de 1ª ladrilhador. (mão de obra) | 0.05 | 22.68 | 1.134 |
| % | % | Custos directos complementares | 2 % | 7.203 | 0.144 |
|  |  | Custos directos |  |  | 7.347 |

Resíduos:
- colocação: mt18jpc091ac; factor de resíduo 0.048

## Recursos

**mt18jpc091ac** m Perfil em L para juntas de fracionamento
Dados técnicos: Custo energético 33.631 MJ; Emissão de CO2 2.530 kg; Código LER 17 04 02; Massa do elemento 0.29 kg; Volume 0.000193 m3
Resíduos:
- embalagem: re170203 Plástico. (componente de resíduo); rendimento 0.005 kg; Código LER 17 02 03; Massa do elemento 1 kg; Volume 0.001667 m3
