# Cornija de fachada, de poliestireno expandido

- Propriedade do ficheiro: CYPE Ingenieros S.A.
- Formato: FIEBDC-3/2016
- Programa: Gerador de preços para construção civil. CYPE Ingenieros, S.A.
- Data: 25/09/2024
- Moeda: EUR
- Custos indirectos: 3 %
- IVA: 23 %

## H Remates e trabalhos auxiliares

### HR Remates de fachada

#### HRE De poliestireno expandido

**HRE090** m Cornija de fachada, de poliestireno expandido.
Cornija de fachada, de poliestireno expandido, com revestimento de argamassa acrílica, de 117x130 mm; fixada com ancoragem química composta por resina e varão roscado de aço inoxidável A4-70, com porca e anilha, de 12 mm de diâmetro; e vedação das juntas entre peças e das uniões com os muros com cola à base de poliuretano.
Critérios considerados na determinação do preço da unidade de obra: O preço não inclui o revestimento.
Inclui: Preparação da superfície de apoio. Marcação da disposição das peças. Corte das peças. Execução de ancoragens. Colocação, aprumo, nivelamento e alinhamento das peças. Vedação de juntas. Reparação dos possíveis defeitos causados durante a sua instalação. Lixagem das juntas. Limpeza.
Critério de medição de projecto: Comprimento medido entre eixos, segundo documentação gráfica de Projecto.
Critério de medição de obra: Medir-se-á, a eixos, o comprimento realmente executado segundo especificações de Projecto.

| Código | Un | Descrição | Rendimento | Preço | Importância |
|---|---|---|---|---|---|
| mt26aaq010f | Ud | Ancoragem química composta por resina e varão roscado de aço inoxidável A4-70, segundo NP EN ISO 3506-1; com porca e anilha, de 12 mm de diâmetro. (material) | 1.6 | 4.9 | 7.840 |
| mt20mhe010a | m | Cornija de fachada, de poliestireno expandido, com revestimento de argamassa acrílica, de 117x130 mm, fornecida em peças de até 1,22 m de comprimento. (material) | 1.05 | 25.84 | 27.132 |
| mt20wwa031 | Ud | Cartucho de 310 cm³ de adesivo à base de poliuretano, impermeável. (material) | 0.25 | 17.57 | 4.393 |
| mt28mop310ma | kg | Argamassa acrílica, cor branco, composta por resinas acrílicas, pigmentos minerais e aditivos orgânicos e inorgânicos, anti-caruncho e anti-verdete, permeável ao vapor de água e com resistência ao envelhecimento, à contaminação urbana e aos raios UV, para revestimento de paramentos exteriores. (material) | 0.1 | 3.82 | 0.382 |
| mo020 | h | Oficial de 1ª construção. (mão de obra) | 0.25 | 22.68 | 5.670 |
| mo113 | h | Operário não qualificado construção. (mão de obra) | 0.5 | 21.45 | 10.725 |
| % | % | Custos directos complementares | 2 % | 56.142 | 1.123 |
|  |  | Custos directos |  |  | 57.265 |

Resíduos:
- colocação: mt20mhe010a; factor de resíduo 0.0457189
- colocação: mt20wwa031 Cartucho de 310 cm³ de adesivo à base de poliuretano, impermeável; factor de resíduo 0.03
- colocação: mt28mop310ma; factor de resíduo 0.050705

## Recursos

**mt26aaq010f** Ud Ancoragem química composta por resina e varão roscado de aço inoxidável A4-70
Dados técnicos: Custo energético 15.985 MJ; Emissão de CO2 1.389 kg; Código LER 17 09 04; Massa do elemento 0.25 kg; Volume 0.000167 m3
Resíduos:
- embalagem: re150101 Embalagens de papel e cartão. (componente de resíduo); rendimento 0.002 kg; Código LER 15 01 01; Massa do elemento 1 kg; Volume 0.001333 m3
- embalagem: re170203 Plástico. (componente de resíduo); rendimento 0.002 kg; Código LER 17 02 03; Massa do elemento 1 kg; Volume 0.001667 m3

**mt20mhe010a** m Cornija de fachada
Dados técnicos: Custo energético 68.331 MJ; Emissão de CO2 2.338 kg; Código LER 17 06 04; Massa do elemento 0.74 kg; Volume 0.001233 m3
Resíduos:
- embalagem: re170203 Plástico; rendimento 0.003 kg

**mt20wwa031** Ud Cartucho de 310 cm³ de adesivo à base de poliuretano, impermeável
Dados técnicos: Custo energético 84.257 MJ; Emissão de CO2 4.112 kg; Código LER 17 09 04; Massa do elemento 0.45 kg; Volume 0.0003 m3
Resíduos:
- embalagem: re170203 Plástico; rendimento 0.2 kg

**mt28mop310ma** kg Argamassa acrílica
Dados técnicos: Custo energético 15.053 MJ; Emissão de CO2 0.575 kg; Código LER 17 09 04; Massa do elemento 1 kg; Volume 0.000667 m3
Resíduos:
- embalagem: re170203 Plástico; rendimento 0.003 kg
