# Moldura para vão de fachada, de aço corten

- Propriedade do ficheiro: CYPE Ingenieros S.A.
- Formato: FIEBDC-3/2016
- Programa: Gerador de preços para construção civil. CYPE Ingenieros, S.A.
- Data: 09/06/2025
- Moeda: EUR
- Custos indirectos: 3 %
- IVA: 23 %

## H Remates e trabalhos auxiliares

### HR Remates de fachada

#### HRG De aço corten

**HRG060** Ud Moldura para vão de fachada, de aço corten.
Moldura para vão de fachada de chapa de aço com resistência melhorada à corrosão atmosférica (corten), EN 10025 S355J0WP, de 6 mm de espessura, de 150 mm de profundidade, para vão de 1000 mm de largura e 1500 mm de altura. Inclusive parafusos para a fixação da moldura ao paramento.
Inclui: Limpeza e preparação da superfície suporte. Marcação. Colocação e fixação.
Critério de medição de projecto: Número de unidades previstas, segundo documentação gráfica de Projecto.
Critério de medição de obra: Medir-se-á o número de unidades realmente executadas segundo especificações de Projecto.

| Código | Un | Descrição | Rendimento | Preço | Importância |
|---|---|---|---|---|---|
| mt20rac010l | kg | Chapa de aço com resistência melhorada à corrosão atmosférica (corten), EN 10025 S355J0WP, de 6 mm de espessura, com parafusos para a fixação ao paramento. Elaboração em oficina, com tratamento prévio de activação da oxidação, tratamento anticorrosão e tratamento de protecção para evitar o aparecimento de manchas de óxido no paramento. (material) | 38.948 | 3 | 116.844 |
| mo018 | h | Oficial de 1ª serralheiro. (mão de obra) | 0.685 | 24.96 | 17.098 |
| mo059 | h | Ajudante de serralheiro. (mão de obra) | 0.685 | 24.11 | 16.515 |
| % | % | Custos directos complementares | 2 % | 150.457 | 3.009 |
|  |  | Custos directos |  |  | 153.466 |

Resíduos:
- colocação: mt20rac010l; factor de resíduo 0.0045

## Recursos

**mt20rac010l** kg Chapa de aço com resistência melhorada à corrosão atmosférica (corten)
Dados técnicos: Custo energético 14.060 MJ; Emissão de CO2 0.570 kg; Código LER 17 04 05; Massa do elemento 1 kg; Volume 0.000476 m3
