# Termostato de zona

- Propriedade do ficheiro: CYPE Ingenieros S.A.
- Formato: FIEBDC-3/2016
- Programa: Gerador de preços para construção civil. CYPE Ingenieros, S.A.
- Data: 23/10/2024
- Moeda: EUR
- Custos indirectos: 3 %
- IVA: 23 %

## I Instalações

### IB Sistemas de climatização

#### IBZ Sistema Airzone

**IBZ005** Ud Termostato de zona.
Interface de controlo de utilizador, Think AZCE6THINKRN "AIRZONE", ecrã de tinta electrónica de 2,7" com botões tácteis capacitivos, de aço e vidro, comunicação por rádio, montagem em superfície, cor preto, para controlo da temperatura, do modo de funcionamento (como termostato mestre) e da velocidade do ventilador no sistema (como termostato mestre e em instalações com fan-coils), leitura da temperatura ambiente e da humidade relativa de zona e 6 idiomas disponíveis (espanhol, inglês, francês, italiano, alemão e português).
Inclui: Marcação. Colocação e fixação. Ligação.
Critério de medição de projecto: Número de unidades previstas, segundo documentação gráfica de Projecto.
Critério de medição de obra: Medir-se-á o número de unidades realmente executadas segundo especificações de Projecto.

| Código | Un | Descrição | Rendimento | Preço | Importância |
|---|---|---|---|---|---|
| mt42air651ab | Ud | Interface de controlo de utilizador, Think AZCE6THINKRN "AIRZONE", ecrã de tinta electrónica de 2,7" com botões tácteis capacitivos, de aço e vidro, comunicação por rádio, montagem em superfície, cor preto, para controlo da temperatura, do modo de funcionamento (como termostato mestre) e da velocidade do ventilador no sistema (como termostato mestre e em instalações com fan-coils), leitura da temperatura ambiente e da humidade relativa de zona e 6 idiomas disponíveis (espanhol, inglês, francês, italiano, alemão e português). (material) | 1 | 191 | 191.000 |
| mo005 | h | Oficial de 1ª instalador de ar condicionado. (mão de obra) | 0.1 | 23.31 | 2.331 |
| mo104 | h | Ajudante de instalador de ar condicionado. (mão de obra) | 0.08 | 22.09 | 1.767 |
| % | % | Custos directos complementares | 2 % | 195.098 | 3.902 |
|  |  | Custos directos |  |  | 199.000 |

## Recursos

**mt42air651ab** Ud Interface de controlo de utilizador
Dados técnicos: Custo energético 8.816 MJ; Emissão de CO2 0.586 kg
Resíduos:
- embalagem: re150101 Embalagens de papel e cartão. (componente de resíduo); rendimento 0.18 kg; Código LER 15 01 01; Massa do elemento 1 kg; Volume 0.001333 m3
- embalagem: re170203 Plástico. (componente de resíduo); rendimento 0.09 kg; Código LER 17 02 03; Massa do elemento 1 kg; Volume 0.001667 m3
