# Redutor de pressão para gasóleo

- Propriedade do ficheiro: CYPE Ingenieros S.A.
- Formato: FIEBDC-3/2016
- Programa: Gerador de preços para construção civil. CYPE Ingenieros, S.A.
- Data: 09/06/2025
- Moeda: EUR
- Custos indirectos: 3 %
- IVA: 23 %

## I Instalações

### IC Aquecimento, arrefecimento, climatização e A.Q.S.

#### ICD Combustível líquido

**ICD180** Ud Redutor de pressão para gasóleo.
Redutor de pressão, de 20 l/h de caudal nominal, de 0,2 a 10 bar de pressão de entrada e 0,1 bar de pressão de saída e de 1/4" de diâmetro de rosca. Totalmente montado, ligado e testado.
Inclui: Marcação. Ligação do redutor.
Critério de medição de projecto: Número de unidades previstas, segundo documentação gráfica de Projecto.
Critério de medição de obra: Medir-se-á o número de unidades realmente executadas segundo especificações de Projecto.

| Código | Un | Descrição | Rendimento | Preço | Importância |
|---|---|---|---|---|---|
| mt38dep950a | Ud | Redutor de pressão, de 20 l/h de caudal nominal, de 0,2 a 10 bar de pressão de entrada e 0,1 bar de pressão de saída e de 1/4" de diâmetro de rosca. (material) | 1 | 16.3 | 16.300 |
| mo004 | h | Oficial de 1ª instalador de aquecimento. (mão de obra) | 0.15 | 25.32 | 3.798 |
| mo103 | h | Ajudante de instalador de aquecimento. (mão de obra) | 0.15 | 23.99 | 3.599 |
| % | % | Custos directos complementares | 2 % | 23.697 | 0.474 |
|  |  | Custos directos |  |  | 24.171 |
