# Cortina de ar

- Propriedade do ficheiro: CYPE Ingenieros S.A.
- Formato: FIEBDC-3/2016
- Programa: Gerador de preços para construção civil. CYPE Ingenieros, S.A.
- Data: 10/06/2024
- Moeda: EUR
- Custos indirectos: 3 %
- IVA: 23 %

## I Instalações

### IC Aquecimento, arrefecimento, climatização e A.Q.S.

#### ICF Unidades não autónomas de climatização

**ICF130** Ud Cortina de ar.
Cortina de ar, com resistência eléctrica, com caixa metálica envernizada cor branca RAL 9003, de 1970x315x405 mm (recomendado para altura máxima 5 m), caudal de ar 4520 m³/h, potência 18,348 kW, divisível em 2 etapas, ventilador tangencial de alto rendimento com motor para alimentação trifásica a 230/400 V, de duas velocidades, controlo remoto para selecção de velocidade e funcionamento da resistência eléctrica. Totalmente montado, ligado e colocado em funcionamento pela empresa instaladora para a verificação do seu correcto funcionamento.
Inclui: Implantação da unidade. Colocação e fixação da unidade. Ligação. Colocação em funcionamento.
Critério de medição de projecto: Número de unidades previstas, segundo documentação gráfica de Projecto.
Critério de medição de obra: Medir-se-á o número de unidades realmente executadas segundo especificações de Projecto.

| Código | Un | Descrição | Rendimento | Preço | Importância |
|---|---|---|---|---|---|
| mt42csp150hh | Ud | Cortina de ar, com resistência eléctrica, com caixa metálica envernizada cor branca RAL 9003, de 1970x315x405 mm (recomendado para altura máxima 5 m), caudal de ar 4520 m³/h, potência 18,348 kW, divisível em 2 etapas, ventilador tangencial de alto rendimento com motor para alimentação trifásica a 230/400 V, de duas velocidades, controlo remoto para selecção de velocidade e funcionamento da resistência eléctrica. (material) | 1 | 6474.02 | 6474.020 |
| mo005 | h | Oficial de 1ª instalador de ar condicionado. (mão de obra) | 3.467 | 23.31 | 80.816 |
| mo104 | h | Ajudante de instalador de ar condicionado. (mão de obra) | 3.467 | 22.09 | 76.586 |
| % | % | Custos directos complementares | 2 % | 6631.422 | 132.628 |
|  |  | Custos directos |  |  | 6764.050 |

## Recursos

**mt42csp150hh** Ud Cortina de ar, com resistência eléctrica
Dados técnicos: Custo energético 2036.389 MJ; Emissão de CO2 116.440 kg
Resíduos:
- embalagem: re150101 Embalagens de papel e cartão. (componente de resíduo); rendimento 2.793 kg; Código LER 15 01 01; Massa do elemento 1 kg; Volume 0.001333 m3
- embalagem: re170201 Madeira. (componente de resíduo); rendimento 0.682 kg; Código LER 17 02 01; Massa do elemento 1 kg; Volume 0.000909 m3
