# Recuperador de calor

- Propriedade do ficheiro: CYPE Ingenieros S.A.
- Formato: FIEBDC-3/2016
- Programa: Gerador de preços para construção civil. CYPE Ingenieros, S.A.
- Data: 12/02/2025
- Moeda: EUR
- Custos indirectos: 3 %
- IVA: 23 %

## I Instalações

### IC Aquecimento, arrefecimento, climatização e A.Q.S.

#### ICH Fogões de sala, recuperadores de calor, fogões e salamandras

**ICH020** Ud Recuperador de calor.
Queimador aberto a lenha, de carregamento frontal, potência 9 kW (7.717 kcal/h), cor preto, de ferro fundido, com gaveta de recolha de cinzas e sistema de regulação de saída de fumos. Incluindo acessórios de ligação à conduta de evacuação dos produtos da combustão, sem incluir essa conduta. Totalmente montado e ligado.
Inclui: Implantação do recuperador de calor. Disposição dos elementos. Montagem do recuperador de calor e respectivos acessórios. Ligação à conduta de evacuação.
Critério de medição de projecto: Número de unidades previstas, segundo documentação gráfica de Projecto.
Critério de medição de obra: Medir-se-á o número de unidades realmente executadas segundo especificações de Projecto.

| Código | Un | Descrição | Rendimento | Preço | Importância |
|---|---|---|---|---|---|
| mt38chf020a | Ud | Queimador aberto a lenha, de carregamento frontal, potência 9 kW (7.717 kcal/h), cor preto, de ferro fundido, com gaveta de recolha de cinzas e sistema de regulação de saída de fumos, segundo EN 13229. (material) | 1 | 665 | 665.000 |
| mt38www010 | Ud | Material auxiliar para instalações de aquecimento. (material) | 1 | 1.68 | 1.680 |
| mo004 | h | Oficial de 1ª instalador de aquecimento. (mão de obra) | 0.5 | 25.32 | 12.660 |
| mo103 | h | Ajudante de instalador de aquecimento. (mão de obra) | 0.5 | 23.99 | 11.995 |
| % | % | Custos directos complementares | 2 % | 691.335 | 13.827 |
|  |  | Custos directos |  |  | 705.162 |
