# Gerador de ar quente com permutador de calor a gás, mural

- Propriedade do ficheiro: CYPE Ingenieros S.A.
- Formato: FIEBDC-3/2016
- Programa: Gerador de preços para construção civil. CYPE Ingenieros, S.A.
- Data: 10/06/2024
- Moeda: EUR
- Custos indirectos: 3 %
- IVA: 23 %

## I Instalações

### IC Aquecimento, arrefecimento, climatização e A.Q.S.

#### ICK Unidades centrais de climatização a gás

**ICK020** Ud Gerador de ar quente com permutador de calor a gás, mural.
Gerador de ar quente com permutador de calor a gás, com dois escalões de potência calorífica e caudal de ar fixo, para instalação mural, interior, potência calorífica nominal 33,8 kW, rendimento nominal 90,2%, potência calorífica nominal útil 30,5 kW, caudal de ar nominal 2920 m³/h, dimensões 745x560x860 mm, alimentação eléctrica monofásica a 230 V, peso 70 kg, com câmara de combustão estanque e tiragem forçada, acendimento electrónico, controlo de chama por ionização, permutador de calor de aço inoxidável AISI 430, ventiladores helicoidais, acendimento electrónico, equipamento electrónico de comando, controlo e segurança e envolvente de chapa de aço pintada, com isolamento térmico, sem incluir a conduta para evacuação dos produtos da combustão. Totalmente montado, ligado e colocado em funcionamento pela empresa instaladora para verificar o seu correcto funcionamento.
Inclui: Implantação do gerador. Colocação e fixação do gerador e dos seus acessórios. Ligação com as redes de abastecimento de água, de gás e eléctrica. Colocação em funcionamento.
Critério de medição de projecto: Número de unidades previstas, segundo documentação gráfica de Projecto.
Critério de medição de obra: Medir-se-á o número de unidades realmente executadas segundo especificações de Projecto.

| Código | Un | Descrição | Rendimento | Preço | Importância |
|---|---|---|---|---|---|
| mt42tnc050j | Ud | Gerador de ar quente com permutador de calor a gás, com dois escalões de potência calorífica e caudal de ar fixo, para instalação mural, interior, potência calorífica nominal 33,8 kW, rendimento nominal 90,2%, potência calorífica nominal útil 30,5 kW, caudal de ar nominal 2920 m³/h, dimensões 745x560x860 mm, alimentação eléctrica monofásica a 230 V, peso 70 kg, com câmara de combustão estanque e tiragem forçada, acendimento electrónico, controlo de chama por ionização, permutador de calor de aço inoxidável AISI 430, ventiladores helicoidais, acendimento electrónico, equipamento electrónico de comando, controlo e segurança e envolvente de chapa de aço pintada, com isolamento térmico. (material) | 1 | 2535 | 2535.000 |
| mo005 | h | Oficial de 1ª instalador de ar condicionado. (mão de obra) | 1.22 | 23.31 | 28.438 |
| mo104 | h | Ajudante de instalador de ar condicionado. (mão de obra) | 1.22 | 22.09 | 26.950 |
| % | % | Custos directos complementares | 2 % | 2590.388 | 51.808 |
|  |  | Custos directos |  |  | 2642.196 |
