# Extractor eólico

- Propriedade do ficheiro: CYPE Ingenieros S.A.
- Formato: FIEBDC-3/2016
- Programa: Gerador de preços para construção civil. CYPE Ingenieros, S.A.
- Data: 09/06/2025
- Moeda: EUR
- Custos indirectos: 3 %
- IVA: 23 %

## I Instalações

### IC Aquecimento, arrefecimento, climatização e A.Q.S.

#### ICR Sistemas de condução de ar

**ICR008** Ud Extractor eólico.
Extractor eólico, de alumínio (Dureza H-24) resistente à corrosão, de 400 mm de diâmetro nominal de entrada, de 530 mm de diâmetro e 475 mm de altura, resistência ao vento até 120 km/h, composto por chapéu giratório de alumínio, estrutura de aço galvanizado, rolamentos de aço inoxidável e mola amortecedora de aço inoxidável, com sistema de fixação de componentes com rebites de alumínio. Inclusive elementos de fixação.
Inclui: Marcação. Montagem. Colocação e fixação.
Critério de medição de projecto: Número de unidades previstas, segundo documentação gráfica de Projecto.
Critério de medição de obra: Medir-se-á o número de unidades realmente executadas segundo especificações de Projecto.

| Código | Un | Descrição | Rendimento | Preço | Importância |
|---|---|---|---|---|---|
| mt42ecc010m | Ud | Extractor eólico, de alumínio (Dureza H-24) resistente à corrosão, de 400 mm de diâmetro nominal de entrada, de 530 mm de diâmetro e 475 mm de altura, resistência ao vento até 120 km/h, composto por chapéu giratório de alumínio, estrutura de aço galvanizado, rolamentos de aço inoxidável e mola amortecedora de aço inoxidável, com sistema de fixação de componentes com rebites de alumínio, com elementos de fixação. (material) | 1 | 324.95 | 324.950 |
| mo011 | h | Oficial de 1ª montador. (mão de obra) | 0.18 | 25.32 | 4.558 |
| mo080 | h | Ajudante de montador. (mão de obra) | 0.09 | 24.04 | 2.164 |
| % | % | Custos directos complementares | 2 % | 331.672 | 6.633 |
|  |  | Custos directos |  |  | 338.305 |
