# Conduta de chapa galvanizada

- Propriedade do ficheiro: CYPE Ingenieros S.A.
- Formato: FIEBDC-3/2016
- Programa: Gerador de preços para construção civil. CYPE Ingenieros, S.A.
- Data: 10/06/2024
- Moeda: EUR
- Custos indirectos: 3 %
- IVA: 23 %

## I Instalações

### IC Aquecimento, arrefecimento, climatização e A.Q.S.

#### ICR Sistemas de condução de ar

**ICR020** m² Conduta de chapa galvanizada.
Rede de condutas de distribuição de ar para climatização, constituída por condutas de chapa galvanizada de 0,6 mm de espessura, com classificação de resistência ao fogo E600/120 e juntas transversais com bainha deslizante tipo baioneta. Incluindo embocaduras, derivações, acessórios de montagem, elementos de fixação e peças especiais.
Inclui: Marcação do traçado das condutas. Marcação e posterior ancoragem dos suportes das condutas. Montagem e fixação de condutas. Verificação do seu correcto funcionamento. Realização de ensaios.
Critério de medição de projecto: Superfície projectada, segundo documentação gráfica de Projecto, calculada como produto do perímetro pelo comprimento do tramo, medido entre os eixos dos elementos ou dos pontos a ligar, sem descontar as peças especiais.
Critério de medição de obra: Medir-se-á a superfície realmente executada segundo especificações de Projecto.

| Código | Un | Descrição | Rendimento | Preço | Importância |
|---|---|---|---|---|---|
| mt42con115b | Ud | Repercussão, por m², de material auxiliar para fixação à obra de condutas autoportantes para a distribuição de ar em ventilação e climatização. (material) | 1 | 1.5 | 1.500 |
| mt42con110b | m² | Chapa galvanizada de 0,6 mm de espessura, com classificação de resistência ao fogo E600/120 e juntas transversais com bainha deslizante tipo baioneta, para a formação de condutas autoportantes para a distribuição de ar em ventilação e climatização. (material) | 1.05 | 10.01 | 10.511 |
| mo013 | h | Oficial de 1ª montador de condutas de chapa metálica. (mão de obra) | 0.45 | 23.31 | 10.490 |
| mo084 | h | Ajudante de montador de condutas de chapa metálica. (mão de obra) | 0.45 | 22.13 | 9.959 |
| % | % | Custos directos complementares | 2 % | 32.460 | 0.649 |
|  |  | Custos directos |  |  | 33.109 |

Resíduos:
- colocação: mt42con110b; factor de resíduo 0.0174632

## Recursos

**mt42con110b** m² Chapa galvanizada de 0,6 mm de espessura
Dados técnicos: Custo energético 48.153 MJ; Emissão de CO2 2.493 kg; Código LER 17 04 05; Massa do elemento 4.68 kg; Volume 0.002229 m3
Resíduos:
- embalagem: re170203 Plástico. (componente de resíduo); rendimento 0.022 kg; Código LER 17 02 03; Massa do elemento 1 kg; Volume 0.001667 m3
