# Boca de ventilação

- Propriedade do ficheiro: CYPE Ingenieros S.A.
- Formato: FIEBDC-3/2016
- Programa: Gerador de preços para construção civil. CYPE Ingenieros, S.A.
- Data: 10/06/2024
- Moeda: EUR
- Custos indirectos: 3 %
- IVA: 23 %

## I Instalações

### IC Aquecimento, arrefecimento, climatização e A.Q.S.

#### ICR Sistemas de condução de ar

**ICR060** Ud Boca de ventilação.
Boca de ventilação em execução redonda adequada para extracção, de 200 mm de diâmetro, com regulação do ar mediante a rotação do disco central, formada por anel exterior com junta perimetral, parte frontal de chapa de aço pintada com pó electrostático, eixo central roscado, porca de aço galvanizado, aro de montagem de chapa galvanizada. Inclusive acessórios de montagem e elementos de fixação.
Inclui: Marcação. Colocação do aro de montagem. Fixação no aro de montagem.
Critério de medição de projecto: Número de unidades previstas, segundo documentação gráfica de Projecto.
Critério de medição de obra: Medir-se-á o número de unidades realmente executadas segundo especificações de Projecto.

| Código | Un | Descrição | Rendimento | Preço | Importância |
|---|---|---|---|---|---|
| mt42trx350e | Ud | Boca de ventilação em execução redonda adequada para extracção, de 200 mm de diâmetro, com regulação do ar mediante a rotação do disco central, formada por anel exterior com junta perimetral, parte frontal de chapa de aço pintada com pó electrostático, eixo central roscado, porca de aço galvanizado, aro de montagem de chapa galvanizada. (material) | 1 | 77.51 | 77.510 |
| mo005 | h | Oficial de 1ª instalador de ar condicionado. (mão de obra) | 0.15 | 23.31 | 3.497 |
| mo104 | h | Ajudante de instalador de ar condicionado. (mão de obra) | 0.15 | 22.09 | 3.314 |
| % | % | Custos directos complementares | 2 % | 84.321 | 1.686 |
|  |  | Custos directos |  |  | 86.007 |

## Recursos

**mt42trx350e** Ud Boca de ventilação em execução redonda adequada para extracção
Dados técnicos: Custo energético 18.247 MJ; Emissão de CO2 1.586 kg
Resíduos:
- embalagem: re150101 Embalagens de papel e cartão. (componente de resíduo); rendimento 0.116 kg; Código LER 15 01 01; Massa do elemento 1 kg; Volume 0.001333 m3
- embalagem: re170203 Plástico. (componente de resíduo); rendimento 0.058 kg; Código LER 17 02 03; Massa do elemento 1 kg; Volume 0.001667 m3
