# Depósito com permutador de permutação dupla, para produção de A.Q.S

- Propriedade do ficheiro: CYPE Ingenieros S.A.
- Formato: FIEBDC-3/2016
- Programa: Gerador de preços para construção civil. CYPE Ingenieros, S.A.
- Data: 03/07/2024
- Moeda: EUR
- Custos indirectos: 3 %
- IVA: 23 %

## I Instalações

### IC Aquecimento, arrefecimento, climatização e A.Q.S.

#### ICS Sistemas de condução de água

**ICS055** Ud Depósito com permutador de permutação dupla, para produção de A.Q.S.
Depósito de solo, de duas serpentinas, de 450 l de capacidade, altura 1921 mm, diâmetro 700 mm, com tanque de aço vitrificado, protecção catódica através de ânodo de sacrifício, isolamento com espuma de poliuretano, tomada para recirculação, duas bainhas para inserção de sensores e ponto de acesso ao interior para manutenção. Inclusive válvulas de corte, elementos de montagem e acessórios necessários para o seu correcto funcionamento.
Inclui: Marcação. Colocação. Ligação. Verificação do seu correcto funcionamento.
Critério de medição de projecto: Número de unidades previstas, segundo documentação gráfica de Projecto.
Critério de medição de obra: Medir-se-á o número de unidades realmente executadas segundo especificações de Projecto.

| Código | Un | Descrição | Rendimento | Preço | Importância |
|---|---|---|---|---|---|
| mt38csg065k | Ud | Depósito de solo, de duas serpentinas, de 450 l de capacidade, altura 1921 mm, diâmetro 700 mm, com tanque de aço vitrificado, protecção catódica através de ânodo de sacrifício, isolamento com espuma de poliuretano, tomada para recirculação, duas bainhas para inserção de sensores e ponto de acesso ao interior para manutenção. (material) | 1 | 3200 | 3200.000 |
| mt37sve010d | Ud | Válvula de esfera de latão niquelado para enroscar de 1". (material) | 6 | 12.15 | 72.900 |
| mt38www011 | Ud | Material auxiliar para instalações de A.Q.S. (material) | 1 | 1.45 | 1.450 |
| mo004 | h | Oficial de 1ª instalador de aquecimento. (mão de obra) | 1.4 | 23.31 | 32.634 |
| mo103 | h | Ajudante de instalador de aquecimento. (mão de obra) | 1.4 | 22.09 | 30.926 |
| % | % | Custos directos complementares | 2 % | 3337.910 | 66.758 |
|  |  | Custos directos |  |  | 3404.668 |

## Recursos

**mt38csg065k** Ud Depósito de solo
Dados técnicos: Custo energético 5357.961 MJ; Emissão de CO2 222.087 kg
Resíduos:
- embalagem: re150101 Embalagens de papel e cartão. (componente de resíduo); rendimento 2.413 kg; Código LER 15 01 01; Massa do elemento 1 kg; Volume 0.001333 m3
- embalagem: re170201 Madeira. (componente de resíduo); rendimento 0.635 kg; Código LER 17 02 01; Massa do elemento 1 kg; Volume 0.000909 m3

**mt37sve010d** Ud Válvula de esfera de latão niquelado para enroscar de 1"
Dados técnicos: Custo energético 843.399 MJ; Emissão de CO2 56.701 kg
Resíduos:
- embalagem: re150101 Embalagens de papel e cartão; rendimento 0.072 kg
