# Equipamento pré-montado com contador calorífico e bomba de circulação, para circuito de aquecimento

- Propriedade do ficheiro: CYPE Ingenieros S.A.
- Formato: FIEBDC-3/2016
- Programa: Gerador de preços para construção civil. CYPE Ingenieros, S.A.
- Data: 10/06/2024
- Moeda: EUR
- Custos indirectos: 3 %
- IVA: 23 %

## I Instalações

### IC Aquecimento, arrefecimento, climatização e A.Q.S.

#### ICS Sistemas de condução de água

**ICS089** Ud Equipamento pré-montado com contador calorífico e bomba de circulação, para circuito de aquecimento.
Equipamento pré-montado para circuito de aquecimento para habitação, com contador de energia de 2,5 m³/h de caudal nominal e com saída via rádio, alimentação do contador por bateria e bomba de circulação electrónica, DN 15 mm, com colector modular componível DN 32 mm com tampas cegas, válvula misturadora termostática de 3 vias, válvulas de corte com termómetro integrado em impulsão e em retorno, válvula de corte em retorno, válvula de 2 vias com regulador de 7 posições para equilíbrio manual e actuador termoeléctrico a 4 fios, filtro de retenção de resíduos e carcaça de polietileno expandido de 15 mm de espessura para isolamento térmico.
Inclui: Marcação. Colocação. Ligação.
Critério de medição de projecto: Número de unidades previstas, segundo documentação gráfica de Projecto.
Critério de medição de obra: Medir-se-á o número de unidades realmente executadas segundo especificações de Projecto.

| Código | Un | Descrição | Rendimento | Preço | Importância |
|---|---|---|---|---|---|
| mt38alb792wf | Ud | Equipamento pré-montado para circuito de aquecimento para habitação, com contador de energia de 2,5 m³/h de caudal nominal e com saída via rádio, alimentação do contador por bateria e bomba de circulação electrónica, DN 15 mm, com colector modular componível DN 32 mm com tampas cegas, válvula misturadora termostática de 3 vias, válvulas de corte com termómetro integrado em impulsão e em retorno, válvula de corte em retorno, válvula de 2 vias com regulador de 7 posições para equilíbrio manual e actuador termoeléctrico a 4 fios, filtro de retenção de resíduos e carcaça de polietileno expandido de 15 mm de espessura para isolamento térmico. (material) | 1 | 1594.44 | 1594.440 |
| mt38www012 | Ud | Material auxiliar para instalações de aquecimento e A.Q.S. (material) | 1 | 2.1 | 2.100 |
| mo004 | h | Oficial de 1ª instalador de aquecimento. (mão de obra) | 1 | 23.31 | 23.310 |
| % | % | Custos directos complementares | 2 % | 1619.850 | 32.397 |
|  |  | Custos directos |  |  | 1652.247 |
