# Equipamento pré-montado com contador de água

- Propriedade do ficheiro: CYPE Ingenieros S.A.
- Formato: FIEBDC-3/2016
- Programa: Gerador de preços para construção civil. CYPE Ingenieros, S.A.
- Data: 10/06/2024
- Moeda: EUR
- Custos indirectos: 3 %
- IVA: 23 %

## I Instalações

### IC Aquecimento, arrefecimento, climatização e A.Q.S.

#### ICS Sistemas de condução de água

**ICS092** Ud Equipamento pré-montado com contador de água.
Equipamento pré-montado para distribuição de A.Q.S. a 4 habitações, com 4 contadores de 2,5 m³/h de caudal nominal e DN 15 mm de leitura directa, com válvulas de corte, válvulas de corte com função antirretorno, colector modular componível DN 32 mm com tampa cega e carcaça de polietileno expandido de 15 mm de espessura para isolamento térmico.
Inclui: Marcação. Colocação. Ligação.
Critério de medição de projecto: Número de unidades previstas, segundo documentação gráfica de Projecto.
Critério de medição de obra: Medir-se-á o número de unidades realmente executadas segundo especificações de Projecto.

| Código | Un | Descrição | Rendimento | Preço | Importância |
|---|---|---|---|---|---|
| mt38alb780mbd | Ud | Equipamento pré-montado para distribuição de A.Q.S. a 4 habitações, com 4 contadores de 2,5 m³/h de caudal nominal e DN 15 mm de leitura directa, com válvulas de corte, válvulas de corte com função antirretorno, colector modular componível DN 32 mm com tampa cega e carcaça de polietileno expandido de 15 mm de espessura para isolamento térmico. (material) | 1 | 615.7 | 615.700 |
| mt38www012 | Ud | Material auxiliar para instalações de aquecimento e A.Q.S. (material) | 1 | 2.1 | 2.100 |
| mo004 | h | Oficial de 1ª instalador de aquecimento. (mão de obra) | 1 | 23.31 | 23.310 |
| % | % | Custos directos complementares | 2 % | 641.110 | 12.822 |
|  |  | Custos directos |  |  | 653.932 |
