# Grupo hidráulico com permutador para produção de A.Q.S

- Propriedade do ficheiro: CYPE Ingenieros S.A.
- Formato: FIEBDC-3/2016
- Programa: Gerador de preços para construção civil. CYPE Ingenieros, S.A.
- Data: 23/05/2024
- Moeda: EUR
- Custos indirectos: 3 %
- IVA: 23 %

## I Instalações

### IC Aquecimento, arrefecimento, climatização e A.Q.S.

#### ICS Sistemas de condução de água

**ICS100** Ud Grupo hidráulico com permutador para produção de A.Q.S.
Estação de transferência para instalação centralizada de aquecimento para produção de A.Q.S. e aquecimento individual em habitação, potência útil de aquecimento 15 kW, potência de A.Q.S. 35 kW, de 635x400x190 mm, com permutador de placas, para colocação embebida. Inclusive válvulas de corte, elementos de montagem e acessórios necessários para o seu correcto funcionamento.
Inclui: Marcação. Colocação e fixação. Ligação. Colocação em funcionamento.
Critério de medição de projecto: Número de unidades previstas, segundo documentação gráfica de Projecto.
Critério de medição de obra: Medir-se-á o número de unidades realmente executadas segundo especificações de Projecto.

| Código | Un | Descrição | Rendimento | Preço | Importância |
|---|---|---|---|---|---|
| mt38bur500d | Ud | Estação de transferência para instalação centralizada de aquecimento para produção de A.Q.S. e aquecimento individual em habitação, potência útil de aquecimento 15 kW, potência de A.Q.S. 35 kW, de 635x400x190 mm, com permutador de placas, para colocação embebida. (material) | 1 | 1109.55 | 1109.550 |
| mt38bur501a | Ud | Quadro para instalação encastrada de estação de transferência. (material) | 1 | 180.38 | 180.380 |
| mt38bur502a | Ud | Termostato para estação de transferência. (material) | 1 | 221.33 | 221.330 |
| mt37sve010b | Ud | Válvula de esfera de latão niquelado para enroscar de 1/2". (material) | 4 | 4.95 | 19.800 |
| mt38www011 | Ud | Material auxiliar para instalações de A.Q.S. (material) | 1 | 1.45 | 1.450 |
| mo004 | h | Oficial de 1ª instalador de aquecimento. (mão de obra) | 2.4 | 23.31 | 55.944 |
| mo103 | h | Ajudante de instalador de aquecimento. (mão de obra) | 2.4 | 22.09 | 53.016 |
| % | % | Custos directos complementares | 2 % | 1641.470 | 32.829 |
|  |  | Custos directos |  |  | 1674.299 |

## Recursos

**mt38bur500d** Ud Estação de transferência para instalação centralizada de aquecimento para produção de A.Q.S. e aquecimento individual
Dados técnicos: Custo energético 753.076 MJ; Emissão de CO2 94.634 kg
Resíduos:
- embalagem: re150101 Embalagens de papel e cartão. (componente de resíduo); rendimento 1.594 kg; Código LER 15 01 01; Massa do elemento 1 kg; Volume 0.001333 m3

**mt37sve010b** Ud Válvula de esfera de latão niquelado para enroscar de 1/2"
Dados técnicos: Custo energético 509.569 MJ; Emissão de CO2 34.281 kg
Resíduos:
- embalagem: re150101 Embalagens de papel e cartão; rendimento 0.072 kg
