# Unidade ar-água, bomba de calor aerotérmica, para aquecimento

- Propriedade do ficheiro: CYPE Ingenieros S.A.
- Formato: FIEBDC-3/2016
- Programa: Gerador de preços para construção civil. CYPE Ingenieros, S.A.
- Data: 09/06/2025
- Moeda: EUR
- Custos indirectos: 3 %
- IVA: 23 %

## I Instalações

### IC Aquecimento, arrefecimento, climatização e A.Q.S.

#### ICV Unidades centrais para aquecimento, arrefecimento, climatização e A.Q.S.

**ICV045** Ud Unidade ar-água, bomba de calor aerotérmica, para aquecimento.
Bomba de calor aerotérmica, ar-água, para aquecimento, para gás R-32, com compressor swing, alimentação monofásica (230V/50Hz), potência calorífica 9 kW, e consumo eléctrico 2,43 kW, com temperatura de bolbo seco do ar exterior 7°C e temperatura de saída da água 45°C, potência calorífica 9 kW, COP 4,91 e consumo eléctrico 1,91 kW, com temperatura de bolbo seco do ar exterior 7°C e temperatura de saída da água 35°C, dimensões 870x1378x460 mm, diâmetro de ligação das tubagens de água 1". Inclusive elementos anti-vibratórios de pavimento. Totalmente montada, ligada e colocada em funcionamento pela empresa instaladora para a verificação do seu correcto funcionamento.
Inclui: Implantação da unidade. Colocação e fixação da unidade e respectivos acessórios. Ligação com as redes de abastecimento de água, eléctrica e de recolha de condensados. Colocação em funcionamento.
Critério de medição de projecto: Número de unidades previstas, segundo documentação gráfica de Projecto.
Critério de medição de obra: Medir-se-á o número de unidades realmente executadas segundo especificações de Projecto.

| Código | Un | Descrição | Rendimento | Preço | Importância |
|---|---|---|---|---|---|
| mt42dai322a | Ud | Bomba de calor aerotérmica, ar-água, para aquecimento, para gás R-32, com compressor swing, alimentação monofásica (230V/50Hz), potência calorífica 9 kW, e consumo eléctrico 2,43 kW, com temperatura de bolbo seco do ar exterior 7°C e temperatura de saída da água 45°C, potência calorífica 9 kW, COP 4,91 e consumo eléctrico 1,91 kW, com temperatura de bolbo seco do ar exterior 7°C e temperatura de saída da água 35°C, dimensões 870x1378x460 mm, diâmetro de ligação das tubagens de água 1". (material) | 1 | 6722.63 | 6722.630 |
| mt37sve010d | Ud | Válvula de esfera de latão niquelado para enroscar de 1". (material) | 2 | 12.15 | 24.300 |
| mt42www080 | Ud | Kit de amortecedores anti-vibração de pavimento, formado por quatro amortecedores de borracha, com os correspondentes parafusos, porcas e anilhas. (material) | 1 | 8 | 8.000 |
| % | % | Custos directos complementares | 2 % | 6754.930 | 135.099 |
|  |  | Custos directos |  |  | 6890.029 |

## Recursos

**mt42dai322a** Ud Bomba de calor aerotérmica
Dados técnicos: Custo energético 6656.892 MJ; Emissão de CO2 380.971 kg
Resíduos:
- embalagem: re150101 Embalagens de papel e cartão. (componente de resíduo); rendimento 2.822 kg; Código LER 15 01 01; Massa do elemento 1 kg; Volume 0.001333 m3
- embalagem: re170201 Madeira. (componente de resíduo); rendimento 0.686 kg; Código LER 17 02 01; Massa do elemento 1 kg; Volume 0.000909 m3

**mt37sve010d** Ud Válvula de esfera de latão niquelado para enroscar de 1"
Dados técnicos: Custo energético 843.399 MJ; Emissão de CO2 56.701 kg
Resíduos:
- embalagem: re150101 Embalagens de papel e cartão; rendimento 0.072 kg
