# Equipamento ar-água, bomba de calor aerotérmica, para produção de A.Q.S. e aquecimento

- Propriedade do ficheiro: CYPE Ingenieros S.A.
- Formato: FIEBDC-3/2016
- Programa: Gerador de preços para construção civil. CYPE Ingenieros, S.A.
- Data: 09/02/2026
- Moeda: EUR
- Custos indirectos: 3 %
- IVA: 23 %

## I Instalações

### IC Aquecimento, arrefecimento, climatização e A.Q.S.

#### ICV Unidades centrais para aquecimento, arrefecimento, climatização e A.Q.S.

**ICV048** Ud Equipamento ar-água, bomba de calor aerotérmica, para produção de A.Q.S. e aquecimento.
Equipamento ar-água bomba de calor aerotérmica, para produção de A.Q.S. e aquecimento, formado por unidade exterior bomba de calor, para gás R-32, com compressor swing, alimentação monofásica (230V/50Hz), potência calorífica 5,9 kW, e consumo eléctrico 1,69 kW, com temperatura de bolbo seco do ar exterior 7°C e temperatura de saída da água da unidade interior 45°C, potência calorífica 6 kW, COP 4,85 e consumo eléctrico 1,24 kW, com temperatura de bolbo seco do ar exterior 7°C e temperatura de saída da água da unidade interior 35°C, e, com temperatura de bolbo seco do ar exterior 35°C e temperatura de saída da água da unidade interior 7°C, e, com temperatura de bolbo seco do ar exterior 35°C e temperatura de saída da água da unidade interior 18°C, potência sonora 60 dBA, dimensões 740x884x388 mm, peso 58,5 kg, diâmetro de ligação da tubagem de gás 5/8", diâmetro de ligação da tubagem do líquido 1/4", limite de funcionamento de temperatura do ar exterior em aquecimento desde -25 até 25°C, limite de funcionamento de temperatura do ar exterior em produção de A.Q.S., em combinação com unidade interior, desde -25 até 35°C, classe de eficiência energética em aquecimento A+++; unidade interior, para gás R-32, com depósito com permutador de A.Q.S. de 180 l, dimensões 1650x595x625 mm, pressão sonora 28 dBA, peso 131 kg, classe de eficiência energética em A.Q.S. A+, perfil de consumo L, cor branca, resistência eléctrica de apoio de resistência eléctrica de apoio de 6 kW, de duas etapas kW, intervalo de temperatura de saída de água para aquecimento desde 25 até 65°C, intervalo de temperatura de saída de A.Q.S. desde 25 até 70°C. Totalmente montada, ligada e colocada em funcionamento pela empresa instaladora para a verificação do seu correcto funcionamento.
Critérios considerados na determinação do preço da unidade de obra: O preço não inclui os elementos anti-vibratórios de pavimento.
Inclui: Implantação da unidade. Colocação e fixação da unidade e respectivos acessórios. Ligação com as redes de abastecimento de água, eléctrica e de recolha de condensados. Colocação em funcionamento.
Critério de medição de projecto: Número de unidades previstas, segundo documentação gráfica de Projecto.
Critério de medição de obra: Medir-se-á o número de unidades realmente executadas segundo especificações de Projecto.

| Código | Un | Descrição | Rendimento | Preço | Importância |
|---|---|---|---|---|---|
| mt42dai347b | Ud | Unidade exterior bomba de calor, para gás R-32, com compressor swing, alimentação monofásica (230V/50Hz), potência calorífica 5,9 kW, e consumo eléctrico 1,69 kW, com temperatura de bolbo seco do ar exterior 7°C e temperatura de saída da água da unidade interior 45°C, potência calorífica 6 kW, COP 4,85 e consumo eléctrico 1,24 kW, com temperatura de bolbo seco do ar exterior 7°C e temperatura de saída da água da unidade interior 35°C, e, com temperatura de bolbo seco do ar exterior 35°C e temperatura de saída da água da unidade interior 7°C, e, com temperatura de bolbo seco do ar exterior 35°C e temperatura de saída da água da unidade interior 18°C, potência sonora 60 dBA, dimensões 740x884x388 mm, peso 58,5 kg, diâmetro de ligação da tubagem de gás 5/8", diâmetro de ligação da tubagem do líquido 1/4", limite de funcionamento de temperatura do ar exterior em aquecimento desde -25 até 25°C, limite de funcionamento de temperatura do ar exterior em produção de A.Q.S., em combinação com unidade interior, desde -25 até 35°C, classe de eficiência energética em aquecimento A+++. (material) | 1 | 2224.95 | 2224.950 |
| mt42dai390a | Ud | Unidade interior, para gás R-32, com depósito com permutador de A.Q.S. de 180 l, dimensões 1650x595x625 mm, pressão sonora 28 dBA, peso 131 kg, classe de eficiência energética em A.Q.S. A+, perfil de consumo L, cor branca, resistência eléctrica de apoio de resistência eléctrica de apoio de 6 kW, de duas etapas kW, intervalo de temperatura de saída de água para aquecimento desde 25 até 65°C, intervalo de temperatura de saída de A.Q.S. desde 25 até 70°C. (material) | 1 | 4594.2 | 4594.200 |
| mt37sve010e | Ud | Válvula de esfera de latão niquelado para enroscar de 1 1/4". (material) | 2 | 16.78 | 33.560 |
| mt37sve010d | Ud | Válvula de esfera de latão niquelado para enroscar de 1". (material) | 2 | 12.15 | 24.300 |
| mo005 | h | Oficial de 1ª instalador de ar condicionado. (mão de obra) | 2.18 | 25.32 | 55.198 |
| mo104 | h | Ajudante de instalador de ar condicionado. (mão de obra) | 2.18 | 23.99 | 52.298 |
| % | % | Custos directos complementares | 2 % | 6984.506 | 139.690 |
|  |  | Custos directos |  |  | 7124.196 |

## Recursos

**mt42dai347b** Ud Unidade exterior bomba de calor
Dados técnicos: Custo energético 2764.116 MJ; Emissão de CO2 155.839 kg
Resíduos:
- embalagem: re150101 Embalagens de papel e cartão. (componente de resíduo); rendimento 2.3 kg; Código LER 15 01 01; Massa do elemento 1 kg; Volume 0.001333 m3
- embalagem: re170201 Madeira. (componente de resíduo); rendimento 0.621 kg; Código LER 17 02 01; Massa do elemento 1 kg; Volume 0.000909 m3

**mt37sve010e** Ud Válvula de esfera de latão niquelado para enroscar de 1 1/4"
Dados técnicos: Custo energético 1282.649 MJ; Emissão de CO2 86.201 kg
Resíduos:
- embalagem: re150101 Embalagens de papel e cartão; rendimento 0.072 kg

**mt37sve010d** Ud Válvula de esfera de latão niquelado para enroscar de 1"
Dados técnicos: Custo energético 843.399 MJ; Emissão de CO2 56.701 kg
Resíduos:
- embalagem: re150101 Embalagens de papel e cartão; rendimento 0.072 kg
