# Teclado via rádio

- Propriedade do ficheiro: CYPE Ingenieros S.A.
- Formato: FIEBDC-3/2016
- Programa: Gerador de preços para construção civil. CYPE Ingenieros, S.A.
- Data: 23/10/2024
- Moeda: EUR
- Custos indirectos: 3 %
- IVA: 23 %

## I Instalações

### ID Segurança

#### IDR Centrais de intrusão via rádio

**IDR030** Ud Teclado via rádio.
Teclado de comunicação via rádio, de 110x214x35 mm, com ecrã LCD retroiluminado, teclado retroiluminado, duas teclas de emergência, protecção anti-abertura e quatro baterias de litio de 3 V. Inclusive elementos de fixação.
Inclui: Marcação. Fixação ao paramento. Montagem, ligação e verificação do seu correcto funcionamento.
Critério de medição de projecto: Número de unidades previstas, segundo documentação gráfica de Projecto.
Critério de medição de obra: Medir-se-á o número de unidades realmente executadas segundo especificações de Projecto.

| Código | Un | Descrição | Rendimento | Preço | Importância |
|---|---|---|---|---|---|
| mt41ing230a | Ud | Teclado de comunicação via rádio, de 110x214x35 mm, com ecrã LCD retroiluminado, teclado retroiluminado, duas teclas de emergência, protecção anti-abertura e quatro baterias de litio de 3 V. Inclusive elementos de fixação. (material) | 1 | 179.45 | 179.450 |
| mo006 | h | Oficial de 1ª instalador de redes e equipamentos de detecção e segurança. (mão de obra) | 0.1 | 23.31 | 2.331 |
| mo105 | h | Ajudante de instalador de redes e equipamentos de detecção e segurança. (mão de obra) | 0.1 | 22.09 | 2.209 |
| % | % | Custos directos complementares | 2 % | 183.990 | 3.680 |
|  |  | Custos directos |  |  | 187.670 |
